# Souche de protection des conduits d'installations sortant de la toiture inclinée, en maçonnerie

- Propriété du fichier: CYPE INGENIEROS, S.A.
- Format: FIEBDC-3/2002
- Zone géographique: Algérie
- Devise: DZD
- Coûts indirects: 3.00 %
- Frais généraux: 13.00 %
- Bénéfice: 6.00 %
- TVA: 19.00 %

## E Enveloppe et finition extérieure

### EU Couvertures de toitures inclinées

#### EUC Souches

**EUC010** U Souche de protection des conduits d'installations sortant de la toiture inclinée, en maçonnerie.
Souche de protection des conduits d'installations sortant de la toiture inclinée, de 0,25 m² de section et de 1 m de hauteur, réalisée avec maçonnerie de brique creuse en terre cuite à revêtir, placée et enduite de ciment extérieurement avec du mortier de ciment, confectionné sur chantier, dosage 1:6.
Inclut: Implantation et tracé dans le plancher des cloisons à réaliser. Mise en place et à l'aplomb des mires de référence. Mise en place des briques, préalablement humidifiées, par rangées entières. Révision des joints et nettoyage. Enduit de ciment de la surface.
Critère pour le métré: Nombre d'unités prévues, selon documentation graphique du Projet.
Critère pour le mémoire: On mesurera le nombre d'unités réellement exécutées selon les spécifications du Projet.

| Code | U | Désignation | Quantité | Prix | Montant |
|---|---|---|---|---|---|
| mt04lcc010c | U | Brique creuse en terre cuite (tochana), à revêtir, 29x14x9 cm, pour utilisation en maçonnerie protégée (pièce en P), densité 805 kg/m³, selon NF EN 771-1. (matériau) | 70.000 | 38.83 | 2718.10 |
| mt08aaa010a | m³ | Eau. (matériau) | 0.020 | 190.41 | 3.81 |
| mt01arg005a | t | Sable de carrière, pour mortier confectionné sur le chantier. (matériau) | 0.112 | 2017.24 | 225.93 |
| mt08cem000a | kg | Ciment gris en sacs. (matériau) | 17.200 | 13.84 | 238.05 |
| mq06hor010 | h | Bétonnière électrique avec une capacité de gâchage de 160 l. (matériel) | 0.056 | 334.81 | 18.75 |
| op00amo010 |  | Rectifieuse ou scie radiale. | 1.000 | 0.00 | 0.00 |
| mo020 | h | Compagnon professionnel III/CP2 construction. (main-d'œuvre) | 1.698 | 700.68 | 1189.75 |
| mo077 | h | Ouvrier professionnel II/OP construction. (main-d'œuvre) | 1.591 | 523.78 | 833.33 |
| % | % | Frais de chantier des unités d'ouvrage | 2 % | 5227.72 | 104.55 |
|  |  | Coûts directs |  |  | 5332.27 |
