# Réparation de la couverture en tuiles d'une toiture inclinée

- Propriété du fichier: CYPE INGENIEROS, S.A.
- Format: FIEBDC-3/2002
- Zone géographique: Algérie
- Devise: DZD
- Coûts indirects: 3.00 %
- Frais généraux: 13.00 %
- Bénéfice: 6.00 %
- TVA: 19.00 %

## E Enveloppe et finition extérieure

### EU Couvertures de toitures inclinées

#### EUR Réparations et renforts

**EUR010** m² Réparation de la couverture en tuiles d'une toiture inclinée.
Réparation de la couverture en tuiles d'une toiture inclinée, en retirant les tuiles détériorées et en recouvrant avec tuiles canal en terre cuite, finition avec engobe couleur rouge, 40,8x15x11,6 cm, fixées avec mousse de polyuréthane; et chargement des décombres dans le camion ou la benne.
Inclut: Enlèvement des tuiles endommagées. Nettoyage et préparation de la surface. Fixation des tuiles avec mousse. Retrait et stockage du matériau démonté. Chargement des décombres dans le camion ou la benne.
Critère pour le métré: Surface mesurée selon documentation graphique du Projet.
Critère pour le mémoire: On mesurera la surface réellement exécutée selon les spécifications du Projet.

| Code | U | Désignation | Quantité | Prix | Montant |
|---|---|---|---|---|---|
| mt13tac050a | U | Tuile canal en terre cuite, finition avec engobe couleur rouge, 40,8x15x11,6 cm, selon NF EN 1304. (matériau) | 10.000 | 108.94 | 1089.40 |
| mt13blw110a | U | Aérosol de 750 cm³ de mousse de polyuréthane, de 22,5 kg/m³ de densité, 140% d'expansion, 18 N/cm² de résistance à la traction et 20 N/cm² de résistance à la flexion, conductivité thermique 0,04 W/(mK), stable de -40°C à 100°C; à appliquer au pistolet; selon NF EN 13165. (matériau) | 0.125 | 869.14 | 108.64 |
| mt13blw104 | U | Crochet pour fixation des tuiles au liteau. (matériau) | 5.000 | 6.04 | 30.20 |
| mo020 | h | Compagnon professionnel III/CP2 construction. (main-d'œuvre) | 0.498 | 731.39 | 364.23 |
| mo113 | h | Ouvrier d'exécution I/OE1 construction. (main-d'œuvre) | 0.249 | 526.74 | 131.16 |
| % | % | Frais de chantier des unités d'ouvrage | 2 % | 1723.63 | 34.47 |
|  |  | Coûts directs |  |  | 1758.10 |
