# Vitre en verre imprimé

- Propriété du fichier: CYPE INGENIEROS, S.A.
- Format: FIEBDC-3/2002
- Zone géographique: Algérie
- Devise: DZD
- Coûts indirects: 3.00 %
- Frais généraux: 13.00 %
- Bénéfice: 6.00 %
- TVA: 19.00 %

## E Enveloppe et finition extérieure

### EV Vitrages

#### EVI Imprimés

**EVI010** m² Vitre en verre imprimé.
Vitre en verre imprimé translucide, de 4 mm d'épaisseur, incolore, fixée sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21vim130m | m² | Vitre en verre imprimé translucide, incolore, de 4 mm d'épaisseur, selon NF EN 572-5 et NF EN 572-9. (matériau) | 1.012 | 1358.76 | 1375.07 |
| mt21vva010 | m | Scellement des joints via l'application avec un pistolet de silicone synthétique incolore. (matériau) | 3.500 | 102.64 | 359.24 |
| mt21vva021 | U | Produits complémentaires pour la mise en place de verres. (matériau) | 1.000 | 152.15 | 152.15 |
| mo055 | h | Compagnon professionnel III/CP2 vitrier. (main-d'œuvre) | 0.271 | 745.64 | 202.07 |
| mo110 | h | Ouvrier professionnel II/OP vitrier. (main-d'œuvre) | 0.271 | 556.92 | 150.93 |
| % | % | Frais de chantier des unités d'ouvrage | 2 % | 2239.46 | 44.79 |
|  |  | Coûts directs |  |  | 2284.25 |
