# Vitre colorée filtrante, couleur vert, épaisseur 6 mm

- Propriété du fichier: CYPE INGENIEROS, S.A.
- Format: FIEBDC-3/2002
- Zone géographique: Algérie
- Coûts indirects: 3.00 %
- Frais généraux: 13.00 %
- Bénéfice: 6.00 %
- TVA: 16.00 %

## E Enveloppe et finition extérieure

### EV Verres

#### EVM Simple vitrage

**EVM010** m² Vitre colorée filtrante, couleur vert, épaisseur 6 mm.
Vitrage avec vitre colorée filtrante, de couleur vert et 6 mm d'épaisseur, fixée sur menuiserie avec calage en utilisant des cales d'appui périmétriques et latérales, scellé à froid avec silicone synthétique incolore (non acrylique), compatible avec le matériau de support. Comprend les découpes du verre et la mise en place des baguettes.
Inclut: Todas. Nettoyage de tous les types de matériaux ou de saletés qui pourraient s'être déposés à l'intérieur des profilés. Mise en place, chaussage, montage et ajustage dans la menuiserie. Scellage final d'étanchéité.
Critère de métré de projet: Surface de la charpente à vitrer, selon documentation graphique du Projet, en incluant dans chaque vantail de verre les dimensions du châssis.
Critère de mesure de l'ouvrage: On mesurera la surface réellement exécutée selon les spécifications du Projet, en additionnant, pour chacune des pièces, la surface résultant de l'arrondissement par excès de chacune de ses arêtes à des multiples de 30 mm.

| Code | U | Désignation | Quantité | Prix | Montant |
|---|---|---|---|---|---|
| mt21vpi020g | m² | Vitre colorée filtrante, couleur vert, 6 mm. (matériau) | 1.006 | 22.10 | 22.23 |
| mt21vva010 | m | Scellage des joints via l'application avec un pistolet de silicone synthétique incolore. (matériau) | 3.500 | 0.82 | 2.87 |
| mt21vva021 | U | Matériel auxiliaire pour la mise en place de verres. (matériau) | 1.000 | 1.22 | 1.22 |
| mo050 | h | Compagnon professionnel III/CP2 vitrier. (main-d'œuvre) | 0.323 | 3.68 | 1.19 |
| mo101 | h | Ouvrier professionnel II/OP vitrier. (main-d'œuvre) | 0.323 | 2.48 | 0.80 |
| % | % | Coûts directs complémentaires | 2 % | 28.31 | 0.57 |
|  |  | Coûts directs |  |  | 28.88 |
