# Cloison de distribution une plaque par parement

- Propriété du fichier: CYPE INGENIEROS, S.A.
- Format: FIEBDC-3/2002
- Zone géographique: Algérie
- Coûts indirects: 3.00 %
- Frais généraux: 13.00 %
- Bénéfice: 6.00 %
- TVA: 16.00 %

## F Aménagements et finitions

### FC Cloisons

#### FCO Plaques sur ossature

**FCO010** m² Cloison de distribution une plaque par parement, à ossature simple autoportante, système 78/600(48), de 72 mm d'épaisseur totale, constituée d'une ossature dont les montants sont séparés de 600 mm, d'une plaque de plâtre Standard (A) "KNAUF" constituant le premier parement et une plaque de plâtre Standard (A) "KNAUF" constituant le deuxième parement, et d'un isolant constitué de panneau flexible et léger en laine de roche volcanique Confortpan 208 Roxul "ROCKWOOL", selon NF EN 13162, non revêtu, de 40 mm d'épaisseur, placé entre les parements.
Fourniture et montage d'une cloison de distribution, une plaque par parement avec ossature simple autoportante, système 78/600(48), de 72 mm d'épaisseur totale. Ossature constituée de rails 48/30 "KNAUF", et de montants simples 48/35 "KNAUF" séparés de 600 mm. Parements, composés d'une plaque de plâtre Standard (A) "KNAUF" sur une face, et une autre plaque Standard (A) "KNAUF" sur l'autre face, toutes deux vissées sur l'ossature. Isolant acoustique, placé entre les parements, constitué de panneau flexible et léger en laine de roche volcanique Confortpan 208 Roxul "ROCKWOOL", selon NF EN 13162, non revêtu, de 40 mm d'épaisseur, résistance thermique 1,05 m²K/W, conductivité thermique 0,037 W/(mK). Comprend l'implantation des profilés, des huisseries et des ouvertures; la mise en place d'une bande acoustique de dilatation,"KNAUF" entre les rails et le plafond et entre les rails et le sol; la fixation des rails et des montants métalliques; la coupe et la fixation de l'isolant; la coupe et le vissage des plaques; le traitement des huisseries et des ouvertures; la réalisation des angles; le traitement des joints avec enduit et bandes; les incorporations diverses par les autres corps d'état, y compris leur implantation sur les plaques et la perforation de celles-ci, et le nettoyage final. Totalement terminée et prête pour impression, peinture ou revêtement.
Inclut: Implantation et tracé sur les planchers inférieur et supérieur des cloisons à réaliser. Mise en place d'une bande d'étanchéité et de rails inférieurs, sur le revêtement terminé ou la base d'assise. Mise en place d'une bande d'étanchéité et de rails supérieurs, sous planchers. Mise en place et fixation des montants sur les éléments horizontaux. Mise en place des plaques pour la fermeture d'une des faces de la cloison, à l'aide de fixations mécaniques. Mise en place des panneaux d'isolant entre les parements. Fermeture de la seconde face avec des plaques, à l'aide de fixations mécaniques. Implantation des coffrets pour l'hébergement des mécanismes électriques et pour le passage des installations, et perforation postérieure des plaques. Traitement des joints entre les plaques. Placement des coffrets pour l'hébergement des mécanismes électriques et pour le passage des installations.
Critère de métré de projet: Surface mesurée selon documentation graphique du Projet, sans dupliquer les coins ni les rencontres, en déduisant les vides de surface supérieure à 8 m² et la moitié du vide pour ceux de surface comprise entre 5 et 8 m².
Critère de mesure de l'ouvrage: On mesurera la surface réellement exécutée selon les spécifications du Projet, sans dupliquer les coins ni les rencontres, en déduisant les vides de surface supérieure à 8 m² et la moitié du vide pour ceux de surface comprise entre 5 et 8 m².

| Code | U | Désignation | Quantité | Prix | Montant |
|---|---|---|---|---|---|
| mt12pck020b | m | Bande acoustique de dilatation "KNAUF" de 50 mm de largeur. (matériau) | 1.200 | 0.26 | 0.31 |
| mt12pfk020c | m | Profilé en U 48/30 "KNAUF" en acier galvanisé, selon NF DTU 25.41 P1-2 et NF EN 14195. (matériau) | 0.700 | 1.09 | 0.76 |
| mt12pfk010c | m | Montant 48/35 "KNAUF" en acier galvanisé, selon NF DTU 25.41 P1-2 et NF EN 14195. (matériau) | 2.000 | 1.40 | 2.80 |
| mt12psg220 | U | Fixation composée d'une cheville et d'une vis 5x27. (matériau) | 1.600 | 0.06 | 0.10 |
| mt12ppk010b | m² | Plaque de plâtre A / NF EN 520 - 1200 / longueur / 15 / bord affiné, Standard "KNAUF". (matériau) | 2.000 | 5.06 | 10.12 |
| mt16lrw030dbl | m² | Panneau flexible et léger en laine de roche volcanique Confortpan 208 Roxul "ROCKWOOL", selon NF EN 13162, non revêtu, de 40 mm d'épaisseur, résistance thermique 1,05 m²K/W, conductivité thermique 0,037 W/(mK), densité 30 kg/m³, chaleur spécifique 840 J/kgK et coefficient de résistance à la diffusion de la vapeur d'eau 1,3. (matériau) | 1.050 | 3.03 | 3.18 |
| mt12ptk010ad | U | Vis autoforeuse TN "KNAUF" 3,5x25. (matériau) | 29.000 | 0.01 | 0.29 |
| mt12pck010a | m | Bande de joints "KNAUF" de 50 mm de largeur. (matériau) | 3.200 | 0.03 | 0.10 |
| mt12pik010b | kg | Pâte de joints Jointfiller F-1 GLS "KNAUF", selon NF EN 13963. (matériau) | 0.600 | 1.34 | 0.80 |
| op00ato010 |  | Tournevis. | 1.000 | 0.00 | 0.00 |
| op00fre010 |  | Fraiseuse. | 1.000 | 0.00 | 0.00 |
| mo049 | h | Compagnon professionnel III/CP2 monteur de systèmes en plaques et de cloisons démontables. (main-d'œuvre) | 0.457 | 4.31 | 1.97 |
| mo093 | h | Ouvrier professionnel II/OP monteur de systèmes en plaques et de cloisons démontables. (main-d'œuvre) | 0.457 | 2.74 | 1.25 |
| % | % | Coûts directs complémentaires | 2 % | 21.68 | 0.43 |
|  |  | Coûts directs |  |  | 22.11 |
