# Isolation par l'intérieur de combles aménagés

- Propriété du fichier: CYPE INGENIEROS, S.A.
- Format: FIEBDC-3/2002
- Zone géographique: Algérie
- Coûts indirects: 0.03 %
- Frais généraux: 13.00 %
- Bénéfice: 6.00 %
- TVA: 17.00 %

## F Aménagements et finitions

### FI Isolations intérieures

#### FIQ Combles

**FIQ010** m² Isolation par l'intérieur de combles aménagés, composée de panneau en laine de verre, de 60 mm d'épaisseur, entre chevrons; panneau en laine de verre, de 60 mm d'épaisseur, sous chevrons;, étanchéité à l'air: film en polypropylène avec un voile au verso et fixation avec suspentes.
Fourniture et mise en place d'une isolation par l'intérieur dans des combles aménagés, composée de: ISOLANT ENTRE CHEVRONS: panneau en laine de verre, de 60 mm d'épaisseur, résistance thermique 1,71 m²K/W, conductivité thermique 0,035 W/(mK), placé entre les fermes traditionnelles; ISOLANT SOUS CHEVRONS: panneau en laine de verre, de 60 mm d'épaisseur, résistance thermique 1,71 m²K/W, conductivité thermique 0,035 W/(mK), fixé avec des suspentes; ÉTANCHÉITÉ À L'AIR: film en polypropylène avec un voile au verso, de 340 µm d'épaisseur, placé sur une structure métallique (non comprise dans ce prix) avec bande adhésive à double face, et scellage d'un ruban autoadhésif et adhésif pour joints. Comprend les coupes et le nettoyage. Totalement placée et prête à recevoir le doublage intérieur compatible.
Inclut: Implantation et fixation des suspentes sur la charpente en bois. Découpe et préparation de l'isolant. Mise en place de l'isolation. Fixation de la membrane d'étanchéité à l'air aux profilés métalliques, avec du ruban adhésif double face. Scellage de la membrane d'étanchéité à l'air.
Critère de métré de projet: Surface mesurée selon documentation graphique du Projet.
Critère de mesure de l'ouvrage: On mesurera la surface réellement exécutée selon les spécifications du Projet.

| Code | U | Désignation | Quantité | Prix | Montant |
|---|---|---|---|---|---|
| mt16lvi150f | U | Suspente, pour la fixation mécanique des panneaux isolants à la structure en bois. (matériau) | 3.000 | 2.27 | 6.81 |
| mt16lvi010dlb | m² | Panneau en laine de verre, de 60 mm d'épaisseur, résistance thermique 1,71 m²K/W, conductivité thermique 0,035 W/(mK), selon NF EN 13162. (matériau) | 1.050 | 3.93 | 4.13 |
| mt16lvi010dlb | m² | Panneau en laine de verre, de 60 mm d'épaisseur, résistance thermique 1,71 m²K/W, conductivité thermique 0,035 W/(mK), selon NF EN 13162. | 1.050 | 3.93 | 4.13 |
| mt12iso110 | m | Bande adhésive à double face. (matériau) | 2.000 | 0.48 | 0.96 |
| mt15iso030b | m² | Pare-vapeur avec étanchéité à l'air, constitué de film en polypropylène avec un voile au verso, Euroclasse F de réaction au feu. (matériau) | 1.100 | 2.53 | 2.78 |
| mt16lvi170f | m | Ruban auto-adhésif, pour le scellage des joints. (matériau) | 0.650 | 0.49 | 0.32 |
| mt15iso040a | U | Cartouche de colle de jointoiement, de 310 ml, pour l'étanchéité périphérique de pare-vapeur. (matériau) | 0.070 | 36.12 | 2.53 |
| mo050 | h | Compagnon professionnel III/CP2 monteur d'isolants. (main-d'œuvre) | 0.761 | 4.31 | 3.28 |
| mo094 | h | Ouvrier professionnel II/OP monteur d'isolants. (main-d'œuvre) | 0.761 | 2.74 | 2.09 |
| % | % | Coûts directs complémentaires | 2 % | 27.03 | 0.54 |
|  |  | Coûts directs |  |  | 27.57 |
