# Coffre fort à encastrer

- Propriété du fichier: CYPE INGENIEROS, S.A.
- Format: FIEBDC-3/2002
- Zone géographique: Algérie
- Coûts indirects: 0.03 %
- Frais généraux: 13.00 %
- Bénéfice: 6.00 %
- TVA: 17.00 %

## F Aménagements et finitions

### FK Menuiseries intérieures et meubles

#### FKC Coffres forts

**FKC010** U Coffre fort à encastrer, serrure avec clé à gorges, dimensions extérieures 352x180x262 mm, dimensions intérieures 328x112x238 mm, épaisseur de la porte 6 mm, épaisseur des parois 1,5 mm, 2618 "BTV", placée en parement.
Fourniture et mise en place dans un parement de coffre fort à encastrer, serrure avec clé à gorges, dimensions extérieures 352x180x262 mm, dimensions intérieures 328x112x238 mm, épaisseur de la porte 6 mm, épaisseur des parois 1,5 mm, 2618 "BTV", couleur gris foncé, boulons de 20 mm de diamètre.
Inclut: Implantation. Perforation de la paroi pour réaliser l'ouverture. Mise en place et fixation des briques pour former la baie. Placement de plastique à l'intérieur de la baie pour la protection de la boîte. Installation, nivellement et arase avec la paroi de la boîte. Perforation des briques et mise en place des tiges en acier. Remplissage avec du mortier autour de la boîte. Scellage des joints.
Critère de métré de projet: Nombre d'unités prévues, selon documentation graphique du Projet.
Critère de mesure de l'ouvrage: On mesurera le nombre d'unités réellement mises en place selon les spécifications du Projet.

| Code | U | Désignation | Quantité | Prix | Montant |
|---|---|---|---|---|---|
| mt45btv600ga | U | Coffre fort à encastrer, serrure avec clé à gorges, dimensions extérieures 352x180x262 mm, dimensions intérieures 328x112x238 mm, épaisseur de la porte 6 mm, épaisseur des parois 1,5 mm, 2618 "BTV", couleur gris foncé, boulons de 20 mm de diamètre. (matériau) | 1.000 | 71.37 | 71.37 |
| mt45www010 | U | Matériel auxiliaire pour l'installation d'un coffre fort. (matériau) | 1.000 | 28.23 | 28.23 |
| mo010 | h | Compagnon professionnel III/CP2 monteur. (main-d'œuvre) | 2.523 | 4.44 | 11.20 |
| mo075 | h | Ouvrier professionnel II/OP monteur. (main-d'œuvre) | 2.523 | 2.58 | 6.51 |
| mo019 | h | Compagnon professionnel III/CP2 construction. (main-d'œuvre) | 1.262 | 4.29 | 5.41 |
| mo072 | h | Ouvrier professionnel II/OP construction. (main-d'œuvre) | 1.262 | 2.58 | 3.26 |
| % | % | Coûts directs complémentaires | 2 % | 125.98 | 2.52 |
|  |  | Coûts directs |  |  | 128.50 |
