# Faux plafond démontable en plaques de plâtre

- Propriété du fichier: CYPE INGENIEROS, S.A.
- Format: FIEBDC-3/2002
- Zone géographique: Algérie
- Devise: DZD
- Coûts indirects: 3.00 %
- Frais généraux: 13.00 %
- Bénéfice: 6.00 %
- TVA: 19.00 %

## F Aménagements et finitions

### FL Revêtements de plafonds

#### FLE Plafonds suspendus démontables, en plaques de plâtre

**FLE050** m² Faux plafond démontable en plaques de plâtre.
Faux plafond suspendu démontable, décoratif, situé à une hauteur inférieure à 4 m, constitué de: OSSATURE: ossature apparente, en acier galvanisé, avec semelle de 24 mm de largeur, comprenant profilés primaires et secondaires, suspendus du plancher ou de l'élément porteur avec des tiges et des crochets; PLAQUES: plaques de plâtre, finition sans revêtement, de 1200x600x9,5 mm, à surface lisse. Comprend les cornières, les fixations pour l'ancrage des profilés et les accessoires de montage.
Inclut: Implantation des axes de l'ossature modulaire. Nivellement et fixation des profilés périmétriques. Implantation des profilés primaires de l'ossature. Signalisation des points d'ancrage au plancher ou à l'élément support. Nivellement et suspension des profilés primaires et secondaires de l'ossature. Découpe des plaques. Mise en place des plaques. Résolution des rencontres et des points singuliers.
Critère pour le métré: Surface mesurée entre les parements, selon documentation graphique du Projet, sans déduire les trémies pour les installations.
Critère pour le mémoire: On mesurera la surface réellement exécutée selon les spécifications du Projet, sans décompter les trémies pour les installations.

| Code | U | Désignation | Quantité | Prix | Montant |
|---|---|---|---|---|---|
| mt12psg220 | U | Fixation composée d'une cheville et d'une vis 5x27. (matériau) | 0.840 | 7.73 | 6.49 |
| mt12psg190 | U | Tige d'accroche. (matériau) | 0.840 | 44.90 | 37.72 |
| mt12psg210a | U | Attache pour faux plafonds suspendus. (matériau) | 0.840 | 43.55 | 36.58 |
| mt12psg210b | U | Goupille pour la fixation de la suspente, en faux plafonds suspendus. (matériau) | 0.840 | 5.02 | 4.22 |
| mt12psg210c | U | Connexion supérieure pour fixer la tige à la suspente, en faux plafonds suspendus. (matériau) | 0.840 | 67.07 | 56.34 |
| mt12psg200a | m | Profilé primaire 24x38x3700 mm, en acier galvanisé, selon NF EN 13964. (matériau) | 0.840 | 227.40 | 191.02 |
| mt12psg200b | m | Profilé secondaire 24x32x600 mm, en acier galvanisé, selon NF EN 13964. (matériau) | 0.840 | 227.40 | 191.02 |
| mt12psg200c | m | Profilé secondaire 24x32x1200 mm, en acier galvanisé, selon NF EN 13964. (matériau) | 1.670 | 226.23 | 377.80 |
| mt12psg200d | m | Cornière 25x25x3000 mm, en acier galvanisé, selon NF EN 13964. (matériau) | 0.400 | 209.90 | 83.96 |
| mt12psg020a | m² | Plaque de plâtre, finition sans revêtement, de 1200x600x9,5 mm, à surface lisse, pour faux plafonds démontables, selon NF EN 13964. (matériau) | 1.020 | 636.71 | 649.44 |
| op00fre010 |  | Fraiseuse. | 1.000 | 0.00 | 0.00 |
| op00ato010 |  | Tournevis. | 1.000 | 0.00 | 0.00 |
| mo015 | h | Compagnon professionnel III/CP2 monteur de faux plafonds en plaques de plâtre. (main-d'œuvre) | 0.303 | 717.33 | 217.35 |
| mo082 | h | Ouvrier professionnel II/OP monteur de faux plafonds en plaques de plâtre. (main-d'œuvre) | 0.303 | 521.84 | 158.12 |
| % | % | Frais de chantier des unités d'ouvrage | 2 % | 2010.06 | 40.20 |
|  |  | Coûts directs |  |  | 2050.26 |
