# Faux plafond continu en plaques de plâtre, de radioprotection. Système "PLACO"

- Propriété du fichier: CYPE INGENIEROS, S.A.
- Format: FIEBDC-3/2002
- Zone géographique: Algérie
- Devise: DZD
- Coûts indirects: 3.00 %
- Frais généraux: 13.00 %
- Bénéfice: 6.00 %
- TVA: 19.00 %

## F Aménagements et finitions

### FL Revêtements de plafonds

#### FLN Plafonds suspendus non démontables, en plaques de plâtre

**FLN080** m² Faux plafond continu en plaques de plâtre, de radioprotection. Système "PLACO".
Faux plafond continu suspendu, lisse, situé à une hauteur inférieure à 4 m, avec niveau de qualité de la finition standard (Q2). Système Placo X-Ray Protection "PLACO", constitué de: OSSATURE: structure métallique de profilés primaires F530 "PLACO"; PLAQUES: deux couches de plaques de plâtre DFI / NF EN 520 - 600 / 1800 / 12,5 / à bords longitudinaux amincis, X-Ray Protection "PLACO". Comprend les fixations pour l'ancrage des profilés, la visserie pour la fixation des plaques, la pâte de séchage Promix X-Ray Protection "PLACO", la bande microperforée en papier "PLACO" et les accessoires de montage.
Inclut: Implantation des axes de la structure métallique. Signalisation des points d'ancrage au plancher ou à l'élément support. Nivellement et suspension des profilés primaires. Découpe des plaques. Fixation des plaques. Résolution des rencontres et des points singuliers. Traitement des joints.
Critère pour le métré: Surface mesurée entre les parements, selon documentation graphique du Projet, sans déduire les trémies pour les installations.
Critère pour le mémoire: On mesurera la surface réellement exécutée selon les spécifications du Projet

| Code | U | Désignation | Quantité | Prix | Montant |
|---|---|---|---|---|---|
| mt12ple010b | U | Tige filetée galvanisée "PLACO", de 6 mm de diamètre et 1000 mm de longueur. (matériau) | 1.800 | 112.30 | 202.14 |
| mt12ple020 | U | Crochet d'accroche F-530 "PLACO". (matériau) | 1.800 | 35.79 | 64.42 |
| mt12plp010 | m | Profilé en acier galvanisé, F-530 "PLACO", fabriqué par laminage à froid, de 3000 mm de longueur, 45x16 mm de section et 0,6 mm d'épaisseur, pour la réalisation de contrecloisons et plafonds, selon NF DTU 25.41 P1-2 et NF EN 14195. (matériau) | 3.000 | 199.25 | 597.75 |
| mt12ple030 | U | Pièce de raccord F-530 "PLACO". (matériau) | 0.160 | 37.43 | 5.99 |
| mt12plt030b | U | Vis autoforeuse à tôle, TRPF 13 "PLACO", de 13 mm de longueur. (matériau) | 1.000 | 1.93 | 1.93 |
| mt12arp010a | m² | Plaque de plâtre DFI / NF EN 520 - 600 / 1800 / 12,5 / à bords longitudinaux amincis, X-Ray Protection "PLACO", constituée d'une âme en plâtre d'origine naturelle enveloppée et liée aux deux feuilles de carton fort, incorporant des additifs pour améliorer sa capacité d'absorption aux rayons X, sa cohésion à des températures élevées et son absorption acoustique. (matériau) | 2.100 | 6315.62 | 13262.80 |
| mt12arp030a | U | Vis autoformeuse X-Ray Protection 25 "PLACO", avec tête en trompette, de 25 mm de longueur. (matériau) | 3.000 | 2.49 | 7.47 |
| mt12arp030b | U | Vis autoformeuse X-Ray Protection 35 "PLACO", avec tête en trompette, de 35 mm de longueur. (matériau) | 10.000 | 3.23 | 32.30 |
| mt12plj010a | m | Bande microperforée en papier "PLACO", de 50 mm de largeur, selon NF EN 13963, pour finition des joints de plaques de plâtre. (matériau) | 1.400 | 6.78 | 9.49 |
| mt12arp020a | kg | Pâte de séchage Promix X-Ray Protection "PLACO", pour le traitement des joints des plaques en plâtre. (matériau) | 0.330 | 437.63 | 144.42 |
| op00fre010 |  | Fraiseuse. | 1.000 | 0.00 | 0.00 |
| op00ato010 |  | Tournevis. | 1.000 | 0.00 | 0.00 |
| mo015 | h | Compagnon professionnel III/CP2 monteur de faux plafonds en plaques de plâtre. (main-d'œuvre) | 0.685 | 751.66 | 514.89 |
| mo082 | h | Ouvrier professionnel II/OP monteur de faux plafonds en plaques de plâtre. (main-d'œuvre) | 0.685 | 546.70 | 374.49 |
| % | % | Frais de chantier des unités d'ouvrage | 2 % | 15218.09 | 304.36 |
|  |  | Coûts directs |  |  | 15522.45 |
