# Revêtement avec planche en aggloméré à particules de 10 mm d'épaisseur

- Propriété du fichier: CYPE INGENIEROS, S.A.
- Format: FIEBDC-3/2002
- Zone géographique: Algérie
- Coûts indirects: 0.03 %
- Frais généraux: 13.00 %
- Bénéfice: 6.00 %
- TVA: 17.00 %

## F Aménagements et finitions

### FM Revêtements de murs

#### FMB Bois

**FMB010** m² Revêtement avec planche en aggloméré à particules de 10 mm d'épaisseur, recouverte sur une de ses faces avec bois de sapelli, cloué sur les lambourdes en bois de pin de 5x5 cm vissés sur le parement vertical.
Fourniture et mise en place du revêtement décoratif des parements intérieurs via planche en aggloméré à particules de 10 mm d'épaisseur, recouverte sur une de ses faces avec une tôle fine de bois de sapelli, vernie en usine, avec jonction par emboîtement, cloué sur le lattis des lambourdes en bois de 5x5 cm, disposés tous les 40 cm, vissés sur la surface régularisée des parements verticaux intérieurs. Comprend la préparation et le nettoyage de la surface, la réalisation des rencontres, les découpes du matériau et les arrêts périmétriques.
Inclut: Préparation et nettoyage de la surface à revêtir. Implantation des joints, des vides et des rencontres. Implantation des lambourdes du lattis. Découpe et présentation des planches. Mise en place sur le lattis. Résolution du périmètre du revêtement. Nettoyage de la surface.
Critère de métré de projet: Surface mesurée selon documentation graphique du Projet, en déduisant les ouvertures de surface supérieure à 2 m².
Critère de mesure de l'ouvrage: On mesurera la surface réellement exécutée selon les spécifications du Projet, en déduisant les ouvertures de surface supérieure à 2 m².

| Code | U | Désignation | Quantité | Prix | Montant |
|---|---|---|---|---|---|
| mt18mva010c | m | Lambourde en bois de pin, avec humidité comprise entre 8% et 12%, de 50x50 mm. (matériau) | 2.000 | 1.86 | 3.72 |
| mt29tma120 | U | Vis en acier galvanisé, de 80 mm de longueur, avec rondelle. (matériau) | 3.000 | 0.09 | 0.27 |
| mt29tma130 | U | Cheville large, en plastique, pour paroi. (matériau) | 3.000 | 0.02 | 0.06 |
| mt13eag022 | U | Clou en acier pour fixation de la lambourde en bois au support en bois. (matériau) | 3.000 | 0.04 | 0.12 |
| mt29tma010c | m² | Planche en aggloméré à particules de 10 mm d'épaisseur, recouverte sur une de ses faces avec une tôle fine de bois de sapelli, vernie en usine, avec jonction par emboîtement, pour revêtement des parements verticaux intérieurs. (matériau) | 1.200 | 24.36 | 29.23 |
| op00cla010 |  | Cloueuse. | 1.000 | 0.00 | 0.00 |
| op00cep010 |  | Varlope. | 1.000 | 0.00 | 0.00 |
| mo016 | h | Compagnon professionnel III/CP2 charpentier. (main-d'œuvre) | 0.684 | 4.37 | 2.99 |
| mo053 | h | Ouvrier professionnel II/OP charpentier. (main-d'œuvre) | 0.342 | 2.60 | 0.89 |
| % | % | Coûts directs complémentaires | 2 % | 37.28 | 0.75 |
|  |  | Coûts directs |  |  | 38.03 |
