# Miroir incolore "SAINT-GOBAIN GLASS", de 5 mm d'épaisseur, finition biseautée, fixé avec du mastic au parement

- Propriété du fichier: CYPE INGENIEROS, S.A.
- Format: FIEBDC-3/2002
- Logiciel: Exécuter Générateur de prix en HTML
- Zone géographique: Algérie
- Coûts indirects: 0.03 %
- Frais généraux: 13.00 %
- Bénéfice: 6.00 %
- TVA: 17.00 %

## F Aménagements et finitions

### FM Revêtements de murs

#### FMM Miroirs

**FMM010** m² Miroir incolore "SAINT-GOBAIN GLASS", de 5 mm d'épaisseur, finition biseautée, fixé avec du mastic au parement.
Fourniture et mise en place d'un miroir incolore "SAINT-GOBAIN GLASS", de 5 mm d'épaisseur, avec une peinture de protection, couleur argent, par sa face postérieure, fixé avec du mastic au parement. Comprend la finition de bord, biseau périmétrique, et mastic.
Inclut: Nettoyage et préparation du support. Application du mastic. Mise en place du miroir. Nettoyage final.
Critère de métré de projet: Surface mesurée selon documentation graphique du Projet.
Critère de mesure de l'ouvrage: On mesurera la surface réellement exécutée selon les spécifications du Projet.

| Code | U | Désignation | Quantité | Prix | Montant |
|---|---|---|---|---|---|
| mt21vsj010b | m² | Miroir "SAINT-GOBAIN GLASS" incolore, type Cristañola argent, 5 mm. (matériau) | 1.005 | 32.62 | 32.78 |
| mt21vva030 | m | Finition du bord du miroir. (matériau) | 4.000 | 2.16 | 8.64 |
| mt21vva031 | m | Biseauté de miroir. (matériau) | 4.000 | 3.40 | 13.60 |
| mt21vva012 | l | Mastic à application au pistolet, de base neutre monocomposant. (matériau) | 0.105 | 13.79 | 1.45 |
| mo051 | h | Compagnon professionnel III/CP2 vitrier. (main-d'œuvre) | 0.646 | 4.64 | 3.00 |
| % | % | Coûts directs complémentaires | 2 % | 59.47 | 1.19 |
|  |  | Coûts directs |  |  | 60.66 |
