# Miroir incolore "SAINT-GOBAIN GLASS", de 5 mm d'épaisseur, fixé mécaniquement au parement

- Propriété du fichier: CYPE INGENIEROS, S.A.
- Format: FIEBDC-3/2002
- Logiciel: Exécuter Générateur de prix en HTML
- Zone géographique: Algérie
- Coûts indirects: 0.03 %
- Frais généraux: 13.00 %
- Bénéfice: 6.00 %
- TVA: 17.00 %

## F Aménagements et finitions

### FM Revêtements de murs

#### FMM Miroirs

**FMM010** m² Miroir incolore "SAINT-GOBAIN GLASS", de 5 mm d'épaisseur, fixé mécaniquement au parement.
Fourniture et mise en place d'un miroir incolore "SAINT-GOBAIN GLASS", de 5 mm d'épaisseur, avec une peinture de protection, couleur argent, par sa face postérieure, fixé mécaniquement au parement. Comprend la finition de bord, trous, vis et agrafes de fixation.
Inclut: Nettoyage et préparation du support. Implantation des points de fixation. Mise en place des fixations au parement. Mise en place du miroir. Nettoyage final.
Critère de métré de projet: Surface mesurée selon documentation graphique du Projet.
Critère de mesure de l'ouvrage: On mesurera la surface réellement exécutée selon les spécifications du Projet.

| Code | U | Désignation | Quantité | Prix | Montant |
|---|---|---|---|---|---|
| mt21vsj010b | m² | Miroir "SAINT-GOBAIN GLASS" incolore, type Cristañola argent, 5 mm. (matériau) | 1.005 | 32.62 | 32.78 |
| mt21vva030 | m | Finition du bord du miroir. (matériau) | 4.000 | 2.16 | 8.64 |
| mt21vva032 | U | Trou pour miroir, D<10 mm, vis et agrafe de fixation. (matériau) | 4.000 | 0.70 | 2.80 |
| mo051 | h | Compagnon professionnel III/CP2 vitrier. (main-d'œuvre) | 0.904 | 4.64 | 4.19 |
| % | % | Coûts directs complémentaires | 2 % | 48.41 | 0.97 |
|  |  | Coûts directs |  |  | 49.38 |
