# Enduit de ciment pour base de carrelage

- Propriété du fichier: CYPE INGENIEROS, S.A.
- Format: FIEBDC-3/2002
- Zone géographique: Algérie
- Devise: DZD
- Coûts indirects: 3.00 %
- Frais généraux: 13.00 %
- Bénéfice: 6.00 %
- TVA: 19.00 %

## F Aménagements et finitions

### FN Enduits traditionnels et stucs

#### FNC Enduits de ciment

**FNC030** m² Enduit de ciment pour base de carrelage.
Réalisation d'un revêtement continu de mortier de ciment, type GP CSII W0, lissé à la règle, de 15 mm d'épaisseur, appliqué sur un parement vertical intérieur, finition superficielle ribbée, pour servir de base à un futur carrelage. Comprend la préparation de la surface support, la réalisation des joints, des coins, guides séparées au plus d'un mètre, arêtes, feuillures, jambages, linteaux, les arrêts aux rencontres avec les parements, les revêtements ou les autres éléments placés sur sa surface.
Inclut: Calepinage des pans. Mise en place des règles et tension des fils. Mise en place des taquets. Réalisation des guides. Application du mortier. Réalisation des joints et des rencontres. Finition superficielle. Séchage du mortier.
Critère pour le métré: Surface mesurée selon documentation graphique du Projet, sans déduire les ouvertures inférieures à 4 m² et en déduisant, dans les ouvertures de surface supérieure à 4 m², l'excès sur 4 m².
Critère pour le mémoire: On mesurera la surface réellement exécutée selon les spécifications du Projet, en déduisant, dans les ouvertures de surface supérieure à 4 m², l'excès sur 4 m².

| Code | U | Désignation | Quantité | Prix | Montant |
|---|---|---|---|---|---|
| mt08aaa010a | m³ | Eau. (matériau) | 0.005 | 190.41 | 0.95 |
| mt28mif010a | t | Mortier industriel d'enduit d'usage courant, de ciment, type GP CSII W0, fourni en sacs, selon NF EN 998-1. (matériau) | 0.028 | 5202.40 | 145.67 |
| op00tal020 |  | Malaxeur électrique. | 1.000 | 0.00 | 0.00 |
| mo020 | h | Compagnon professionnel III/CP2 construction. (main-d'œuvre) | 0.601 | 731.39 | 439.57 |
| mo113 | h | Ouvrier d'exécution I/OE1 construction. (main-d'œuvre) | 0.535 | 526.74 | 281.81 |
| % | % | Frais de chantier des unités d'ouvrage | 2 % | 868.00 | 17.36 |
|  |  | Coûts directs |  |  | 885.36 |
