# Base pour revêtement de sol, en granito

- Propriété du fichier: CYPE INGENIEROS, S.A.
- Format: FIEBDC-3/2002
- Zone géographique: Algérie
- Devise: DZD
- Coûts indirects: 3.00 %
- Frais généraux: 13.00 %
- Bénéfice: 6.00 %
- TVA: 19.00 %

## F Aménagements et finitions

### FS Revêtements de sols

#### FSA Bases de revêtement

**FSA020** m² Base pour revêtement de sol, en granito.
Base pour revêtement de sol intérieur, en pièces de granito placées avec du mortier de ciment M-5 étendu sur un lit de graviers de 2 cm d'épaisseur. Comprend coulis de ciment pour le remplissage des joints.
Inclut: Implantation de la surface. Extension de la couche de gravillons. Humidification des pièces de granito. Extension du mortier de fixation. Mise en place des pièces à petits coups de maillet. Remplissage des joints avec du lait de ciment. Nettoyage de la surface des carreaux.
Critère pour le métré: Surface mesurée selon documentation graphique du Projet.
Critère pour le mémoire: On mesurera la surface réellement exécutée selon les spécifications du Projet, en déduisant la surface occupée par les poteaux situés dans le périmètre.

| Code | U | Désignation | Quantité | Prix | Montant |
|---|---|---|---|---|---|
| mt01arp032a | m³ | Gravier calcaire concassé de 2 à 8 mm de diamètre. (matériau) | 0.020 | 2712.07 | 54.24 |
| mt09mor011b | m³ | Mortier de ciment CEM II/B-P 32,5 N type M-5, confectionné avec du sable argileux composé de feldspaths, de quartz et d'une petite quantité d'argile, avec 250 kg/m³ de ciment et une proportion en volume 1/6. (matériau) | 0.032 | 14649.18 | 468.77 |
| mt18btl011b | m² | Pièces de granito pour base de revêtements de sols. (matériau) | 1.050 | 905.68 | 950.96 |
| mt08cem040a | kg | Ciment blanc BL-22,5 X, pour revêtement, en sacs, selon NF EN 197-1. (matériau) | 1.000 | 17.77 | 17.77 |
| mo023 | h | Compagnon professionnel III/CP2 carreleur en revêtements de sols. (main-d'œuvre) | 0.338 | 700.68 | 236.83 |
| mo061 | h | Ouvrier professionnel II/OP carreleur en revêtements de sols. (main-d'œuvre) | 0.223 | 523.78 | 116.80 |
| % | % | Frais de chantier des unités d'ouvrage | 2 % | 1845.37 | 36.91 |
|  |  | Coûts directs |  |  | 1882.28 |
