# FSC150

- Propriété du fichier: CYPE INGENIEROS, S.A.
- Format: FIEBDC-3/2002
- Zone géographique: Algérie
- Coûts indirects: 3.00 %
- Frais généraux: 13.00 %
- Bénéfice: 6.00 %
- TVA: 17.00 %

## F Aménagements et finitions

### FS Revêtements de sols

#### FSC Céramique

**FSC150** m Plinthe céramique en terre cuite, 8,5x40 cm, pour intérieurs, placée et jointoyée avec du mortier de ciment M-10.
Fourniture et mise en place de plinthe céramique en terre cuite, 8,5x40 cm, pour intérieurs, placée avec du mortier de ciment M-10. Comprend le jointoiement avec du mortier de ciment M-10 et nettoyage.
Inclut: Implantation des pièces. Découpe des pièces et réalisation des emboîtements de coins et de recoins. Mise en place de la plinthe. Jointoiement. Nettoyage de la plinthe.
Critère de métré de projet: Longueur moyenne selon documentation graphique du Projet, sans inclure les ouvertures des portes. Le métré par ruptures et recoupes n'a pas été incrémentée 5% de pièces de plus a été considéré dans la décomposition.
Critère de mesure de l'ouvrage: On mesurera la longueur réellement exécutée selon les spécifications du Projet.

| Code | U | Désignation | Quantité | Prix | Montant |
|---|---|---|---|---|---|
| mt09mor010e | m³ | Mortier de ciment CEM II/B-P 32,5 N type M-10, confectionné sur site avec 380 kg/m³ de ciment et une proportion en volume 1/4. (matériau) | 0.015 | 138.50 | 2.08 |
| mt18rco020b | m | Plinthe céramique en terre cuite, 8,5x40 cm. (matériau) | 1.050 | 5.89 | 6.18 |
| op00sie030 |  | Scie à disque de diamant, pour table de travail, à coupe humide. | 1.000 | 0.00 | 0.00 |
| mo023 | h | Compagnon professionnel III/CP2 carreleur en revêtements de sols. (main-d'œuvre) | 0.252 | 3.34 | 0.84 |
| % | % | Coûts directs complémentaires | 2 % | 9.10 | 0.18 |
|  |  | Coûts directs |  |  | 9.28 |

| Code | U | Désignation | Prix |
|---|---|---|---|
| mo031 | h | Compagnon professionnel III/CP2 chapiste. (main-d'œuvre) | 3.34 |
| mo069 | h | Ouvrier professionnel II/OP chapiste. (main-d'œuvre) | 2.46 |
