# Émail à deux composants pour extérieur

- Propriété du fichier: CYPE INGENIEROS, S.A.
- Format: FIEBDC-3/2002
- Zone géographique: Algérie
- Coûts indirects: 3.00 %
- Frais généraux: 13.00 %
- Bénéfice: 6.00 %
- TVA: 19.00 %

## F Aménagements et finitions

### FS Revêtements de sols

#### FSJ Peintures

**FSJ010** m² Émail à deux composants pour extérieur, finition satinée, à base de résines époxydiques avec un mélange de pigments, matériau de charge et durcisseur, couleur verte, appliqué en deux couches (rendement: 0,125 l/m² par couche), sur des surfaces extérieurs d'aggloméré asphaltique, dans des sols de garages (ne comprend pas la préparation du support).
Fourniture et application d'une peinture sur des surfaces extérieurs d'aggloméré asphaltique, pour un usage dans des sols de garages, par application au rouleau à poil court ou au pistolet air-less d'une première couche d'émail à deux composants pour extérieur, finition satinée, à base de résines époxydiques avec un mélange de pigments, matériau de charge et durcisseur, couleur verte, non dilué, et une seconde couche du même produit non dilué, (rendement: 0,125 l/m² chaque couche). Comprend le nettoyage de la surface support et la préparation du mélange. Sans comprendre la préparation du support.
Inclut: Nettoyage général de la surface support. Préparation du mélange. Application de deux couches de finition.
Critère de métré de projet: Surface mesurée selon documentation graphique du Projet, avec le même critère que le support base.
Critère de mesure de l'ouvrage: On mesurera la surface réellement exécutée selon les spécifications du Projet, avec le même critère que le support de base.

| Code | U | Désignation | Quantité | Prix | Montant |
|---|---|---|---|---|---|
| mt27edj060h | l | Émail à deux composants pour extérieur, finition satinée, à base de résines époxydiques avec un mélange de pigments, matériau de charge et durcisseur, couleur verte, appliqué à la brosse, au rouleau ou au pistolet. (matériau) | 0.250 | 19.29 | 4.82 |
| op00tal020 |  | Malaxeur éléctrique. | 1.000 | 0.00 | 0.00 |
| mo038 | h | Compagnon professionnel III/CP2 peintre. (main-d'œuvre) | 0.115 | 3.19 | 0.37 |
| mo076 | h | Ouvrier professionnel II/OP peintre. (main-d'œuvre) | 0.115 | 2.35 | 0.27 |
| % | % | Coûts directs complémentaires | 2 % | 5.46 | 0.11 |
|  |  | Coûts directs |  |  | 5.57 |
