# Plinthe de MDF, de 90x18 mm, recouvert avec une lame plastique à imitation bois, couleur à choisir, fixé au parement via clous

- Propriété du fichier: CYPE INGENIEROS, S.A.
- Format: FIEBDC-3/2002
- Zone géographique: Algérie
- Coûts indirects: 3.00 %
- Frais généraux: 13.00 %
- Bénéfice: 6.00 %
- TVA: 17.00 %

## F Aménagements et finitions

### FS Revêtements de sols

#### FSL Laminés

**FSL020** m Plinthe de MDF, de 90x18 mm, recouvert avec une lame plastique à imitation bois, couleur à choisir, fixé au parement via clous.
Fourniture et mise en place de plinthe de MDF, de 90x18 mm, recouvert avec une lame plastique à imitation bois, couleur à choisir, fixé au parement via clous. Comprend l'implantation, les découpes, la résolution des coins, des liaisons et des rencontres, le petit matériel auxiliaire et le nettoyage final.
Inclut: Implantation. Réalisation des ajustements dans les coins et les recoins. Mise en place de la plinthe. Jointoiement. Nettoyage final.
Critère de métré de projet: Longueur moyenne selon documentation graphique du Projet, sans inclure les ouvertures des portes. Le métré par ruptures et recoupes n'a pas été incrémentée 5% de pièces de plus a été considéré dans la décomposition.
Critère de mesure de l'ouvrage: On mesurera la longueur réellement exécutée selon les spécifications du Projet.

| Code | U | Désignation | Quantité | Prix | Montant |
|---|---|---|---|---|---|
| mt18rma040e | m | Plinthe de MDF, de 90x18 mm, recouvert avec une lame plastique à imitation bois, couleur à choisir, et résistance à l'abrasion AC3, selon NF EN 13329; y compris les clous sans tête pour clouage direct sur le parement. (matériau) | 1.050 | 4.87 | 5.11 |
| op00cla010 |  | Cloueuse pneumatique. | 1.000 | 0.00 | 0.00 |
| op00cep010 |  | Varlope. | 1.000 | 0.00 | 0.00 |
| op00gui010 |  | Guillotine. | 1.000 | 0.00 | 0.00 |
| mo028 | h | Compagnon professionnel III/CP2 poseur de sols laminés. (main-d'œuvre) | 0.098 | 3.34 | 0.33 |
| % | % | Coûts directs complémentaires | 2 % | 5.44 | 0.11 |
|  |  | Coûts directs |  |  | 5.55 |
