# Plinthe de MDF, de 90x18 mm, recouvert avec une lame plastique à imitation bois, couleur à choisir, avec section pour l'hébergement de clips, fixé au parement via clips

- Propriété du fichier: CYPE INGENIEROS, S.A.
- Format: FIEBDC-3/2002
- Zone géographique: Algérie
- Coûts indirects: 3.00 %
- Frais généraux: 13.00 %
- Bénéfice: 6.00 %
- TVA: 17.00 %

## F Aménagements et finitions

### FS Revêtements de sols

#### FSL Laminés

**FSL020** m Plinthe de MDF, de 90x18 mm, recouvert avec une lame plastique à imitation bois, couleur à choisir, avec section pour l'hébergement de clips, fixé au parement via clips.
Fourniture et mise en place de plinthe de MDF, de 90x18 mm, recouvert avec une lame plastique à imitation bois, couleur à choisir, avec section pour l'hébergement de clips, fixé au parement via clips. Comprend l'implantation, les découpes, la résolution des coins, des liaisons et des rencontres, le petit matériel auxiliaire et le nettoyage final.
Inclut: Implantation. Réalisation des ajustements dans les coins et les recoins. Mise en place de la plinthe. Jointoiement. Nettoyage final.
Critère de métré de projet: Longueur moyenne selon documentation graphique du Projet, sans inclure les ouvertures des portes. Le métré par ruptures et recoupes n'a pas été incrémentée 5% de pièces de plus a été considéré dans la décomposition.
Critère de mesure de l'ouvrage: On mesurera la longueur réellement exécutée selon les spécifications du Projet.

| Code | U | Désignation | Quantité | Prix | Montant |
|---|---|---|---|---|---|
| mt18rma040d | m | Plinthe de MDF, de 90x18 mm, recouvert avec une lame plastique à imitation bois, couleur à choisir, avec section pour l'hébergement de clips et résistance à l'abrasion AC3, selon NF EN 13329; y compris les clips de fixation et les éléments d'ancrage au parement. (matériau) | 1.050 | 5.89 | 6.18 |
| mt18rma050 | U | Clip pour plinthe. (matériau) | 3.000 | 0.15 | 0.45 |
| op00cla010 |  | Cloueuse pneumatique. | 1.000 | 0.00 | 0.00 |
| op00cep010 |  | Varlope. | 1.000 | 0.00 | 0.00 |
| op00gui010 |  | Guillotine. | 1.000 | 0.00 | 0.00 |
| mo028 | h | Compagnon professionnel III/CP2 poseur de sols laminés. (main-d'œuvre) | 0.098 | 3.34 | 0.33 |
| % | % | Coûts directs complémentaires | 2 % | 6.96 | 0.14 |
|  |  | Coûts directs |  |  | 7.10 |
