# Ancrage chimique sur un mur en maçonnerie

- Propriété du fichier: CYPE INGENIEROS, S.A.
- Format: FIEBDC-3/2002
- Zone géographique: Algérie
- Devise: DZD
- Coûts indirects: 3.00 %
- Frais généraux: 13.00 %
- Bénéfice: 6.00 %
- TVA: 19.00 %

## F Aménagements et finitions

### FX Ancrages

#### FXC Scellements chimiques

**FXC010** U Ancrage chimique sur un mur en maçonnerie.
Ancrage chimique composé de résine et tige filetée en acier galvanisé qualité 5.8, avec écrou et rondelle, de 8 mm de diamètre, pour fixation d'élément non structural au mur en maçonnerie.
Inclut: Implantation de la position de l'ancrage. Exécution de la perforation. Nettoyage de la poussière résultante. Préparation de la cartouche. Injection de la résine. Insertion de l'élément de fixation. Application du couple de serrage avec une clé dynamométrique. Nettoyage des restes excédants.
Critère pour le métré: Nombre d'unités prévues, selon documentation graphique du Projet.
Critère pour le mémoire: On mesurera le nombre d'unités réellement exécutées selon les spécifications du Projet.

| Code | U | Désignation | Quantité | Prix | Montant |
|---|---|---|---|---|---|
| mt26aaq010a | U | Ancrage chimique composé de résine et tige filetée en acier galvanisé qualité 5.8, selon NF EN ISO 898-1; avec écrou et rondelle, de 8 mm de diamètre. (matériau) | 1.000 | 319.87 | 319.87 |
| op00tal010 |  | Perceuse. | 1.000 | 0.00 | 0.00 |
| mo113 | h | Ouvrier d'exécution I/OE1 construction. (main-d'œuvre) | 0.051 | 504.64 | 25.74 |
| % | % | Frais de chantier des unités d'ouvrage | 2 % | 345.61 | 6.91 |
|  |  | Coûts directs |  |  | 352.52 |
