# Réparation d'un élément de plancher en bois, via une prothèse en bois et des armatures

- Propriété du fichier: CYPE INGENIEROS, S.A.
- Format: FIEBDC-3/2002
- Zone géographique: Algérie
- Devise: DZD
- Coûts indirects: 3.00 %
- Frais généraux: 13.00 %
- Bénéfice: 6.00 %
- TVA: 19.00 %

## G Structure et gros oeuvre

### GA Transformations et réparations

#### GAI Réparation d'éléments en bois

**GAI020** U Réparation d'un élément de plancher en bois, via une prothèse en bois et des armatures.
Réparation d'une extrémité de poutrelle du plancher en bois, en supprimant la zone détériorée et en plaçant une prothèse de 10x15x50 cm de bois scié de sapin (Abies alba), finition brossée, pour applications structurales, classe résistante C24 selon NF EN 338 et NF EN 1912 et protection face aux agents biotiques qui correspondent à la classe de pénétration NP2 (3 mm dans les faces latérales de l'aubier) selon NF EN 351-1, fixée au bois sain via résine époxy-acrylate, sans styrène. Assemblage de la prothèse et du reste du bois sain via 4 barres à haute adhérence en fibre de verre renforcée avec résine en polyester, de 0,6 m de longueur chacune et 12 mm de diamètre, logées dans des trous réalisés dans la prothèse et le bois sain, et remplissage des trous avec la même résine. Montage et démontage d'étai.
Inclut: Installation de l'étai. Découpe de la zone endommagée et assainissement. Implantation et ajustement de la prothèse en bois. Application de la résine sur le bois sain. Mise en place de la prothèse et fixation provisoire de celle-ci. Réalisation des trous, en perforant le bois sain et la prothèse. Mise en place des barres à haute adhérence dans les trous. Remplissage des trous avec de la résine. Démontage du système de coffrage. Démontage et retrait de l'étai. Retrait et stockage des décombres. Chargement des décombres dans le camion ou la benne.
Critère pour le métré: Nombre d'unités prévues, selon documentation graphique du Projet.
Critère pour le mémoire: On mesurera le nombre d'unités réellement exécutées selon les spécifications du Projet.

| Code | U | Désignation | Quantité | Prix | Montant |
|---|---|---|---|---|---|
| mt08ema050b | m³ | Bois pour coffrage, de 26 mm d'épaisseur. (matériau) | 0.006 | 48635.15 | 291.81 |
| mt08var050 | kg | Fil de fer galvanisé pour attacher, de 1,30 mm de diamètre. (matériau) | 0.100 | 189.49 | 18.95 |
| mt08var060 | kg | Pointes d'acier de 20x100 mm. (matériau) | 0.050 | 1105.34 | 55.27 |
| mt08dba010d | l | Agent démoulant, à base d'huiles spéciales, émulsionnable à l'eau, pour coffrages métalliques, phénoliques ou en bois. (matériau) | 0.030 | 227.92 | 6.84 |
| mt50spa050m | m³ | Grosse planche en bois de pin, dimensions 20x7,2 cm. (matériau) | 0.001 | 42904.35 | 42.90 |
| mt50spa101 | kg | Clous en acier. (matériau) | 0.140 | 182.87 | 25.60 |
| mt50spa081a | U | Étai métallique télescopique, allant jusqu'à 3 m de hauteur. (matériau) | 0.014 | 1880.76 | 26.33 |
| mt26reh100a | U | Cartouche de 380 ml de résine époxy-acrylate, sans styrène, à deux composants, avec doseur et buse mélangeuse automatique, pour ancrages structuraux verticaux et horizontaux. (matériau) | 0.639 | 1668.24 | 1066.01 |
| mt07mee014ia | m³ | Bois scié de sapin (Abies alba), finition brossée, pour applications structurales, classe résistante C24 selon NF EN 338 et NF EN 1912 et protection face aux agents biotiques qui correspondent à la classe de pénétration NP2 (3 mm dans les faces latérales de l'aubier) selon NF EN 351-1, travaillé en atelier. (matériau) | 0.008 | 84844.74 | 678.76 |
| mt07cef010f | m | Barre à haute adhérence en fibre de verre renforcée avec résine en polyester, de 12 mm de diamètre, avec surface sablée pour amélioration de l'adhérence, pour armature et renfort structural. (matériau) | 2.400 | 1259.72 | 3023.33 |
| mq09sie010 | h | Tronçonneuse à essence, de 50 cm de lame et 2 kW de puissance. (matériel) | 0.063 | 324.32 | 20.43 |
| op00tal010 |  | Perceuse. | 1.000 | 0.00 | 0.00 |
| mo020 | h | Compagnon professionnel III/CP2 construction. (main-d'œuvre) | 0.687 | 698.09 | 479.59 |
| mo112 | h | Ouvrier d'exécution I/OE2 construction. (main-d'œuvre) | 0.392 | 511.00 | 200.31 |
| mo058 | h | Ouvrier professionnel II/OP menuisier bois. (main-d'œuvre) | 0.303 | 525.07 | 159.10 |
| mo113 | h | Ouvrier d'exécution I/OE1 construction. (main-d'œuvre) | 0.303 | 502.77 | 152.34 |
| % | % | Frais de chantier des unités d'ouvrage | 2 % | 6247.57 | 124.95 |
|  |  | Coûts directs |  |  | 6372.52 |
