# Démolition d'une structure métallique légère autoportante de toiture inclinée

- Propriété du fichier: CYPE INGENIEROS, S.A.
- Format: FIEBDC-3/2002
- Zone géographique: Algérie
- Devise: DZD
- Coûts indirects: 3.00 %
- Frais généraux: 13.00 %
- Bénéfice: 6.00 %
- TVA: 19.00 %

## G Structure et gros oeuvre

### GC Charpentes et couvertures autoportantes

#### GCD Démolition

**GCD050** m² Démolition d'une structure métallique légère autoportante de toiture inclinée.
Démolition d'une structure métallique légère autoportante de toiture inclinée à deux pans, avec un poste d'oxycoupage, sans affecter la stabilité des éléments constructifs sur lesquels elle s'appuie, et chargement manuel dans le camion ou la benne.
Inclut: Démolition de l'élément. Fragmentation des décombres en pièces maniables. Retrait et stockage des décombres. Nettoyage des restes d'ouvrage. Chargement manuel des décombres dans le camion ou la benne.
Critère pour le métré: Surface mesurée selon documentation graphique du Projet.
Critère pour le mémoire: On mesurera la surface réellement démolie selon les spécifications du Projet.

| Code | U | Désignation | Quantité | Prix | Montant |
|---|---|---|---|---|---|
| mq08sol010 | h | Poste d'oxycoupage, avec acétylène comme combustible et oxygène comme comburant. (matériel) | 0.250 | 801.07 | 200.27 |
| mo019 | h | Compagnon professionnel III/CP2 soudeur. (main-d'œuvre) | 0.302 | 709.86 | 214.38 |
| mo113 | h | Ouvrier d'exécution I/OE1 construction. (main-d'œuvre) | 1.509 | 504.64 | 761.50 |
| % | % | Frais de chantier des unités d'ouvrage | 2 % | 1176.15 | 23.52 |
|  |  | Coûts directs |  |  | 1199.67 |
