# Démolition d'un mur en maçonnerie de briques creuses en terre cuite, revêtue, avec marteau piqueur, et chargement manuel dans le camion ou la benne

- Propriété du fichier: CYPE INGENIEROS, S.A.
- Format: FIEBDC-3/2002
- Zone géographique: Algérie
- Devise: DZD
- Coûts indirects: 3.00 %
- Frais généraux: 13.00 %
- Bénéfice: 6.00 %
- TVA: 19.00 %

## G Structure et gros oeuvre

### GM Murs

#### GMD Démolition

**GMD040** m³ Démolition d'un mur en maçonnerie de briques creuses en terre cuite, revêtue, avec marteau piqueur, et chargement manuel dans le camion ou la benne.
Démolition d'un mur en maçonnerie de briques creuses en terre cuite, revêtue, avec marteau piqueur, et chargement manuel dans le camion ou la benne.
Inclut: Démolition du mur en maçonnerie et de ses revêtements. Fragmentation des décombres en pièces maniables. Retrait et stockage des décombres. Nettoyage des restes d'ouvrage. Chargement manuel des décombres dans le camion ou la benne.
Critère de métré de projet: Volume mesuré selon documentation graphique du Projet.
Critère de mesure de l'ouvrage: On mesurera le volume réellement démoli selon les spécifications du Projet.
Critère d'évaluation économique: Le prix comprend la démolition du revêtement.

| Code | U | Désignation | Quantité | Prix | Montant |
|---|---|---|---|---|---|
| mq05mai030 | h | Marteau pneumatique. (matériel) | 0.730 | 343.42 | 250.70 |
| mq05pdm110 | h | Compresseur portable diesel moyenne pression 10 m³/min. (matériel) | 0.365 | 582.47 | 212.60 |
| mo112 | h | Ouvrier d'exécution I/OE2 construction. (main-d'œuvre) | 1.496 | 335.40 | 501.76 |
| mo113 | h | Ouvrier d'exécution I/OE1 construction. (main-d'œuvre) | 1.197 | 329.49 | 394.40 |
| % | % | Frais de chantier des unités d'ouvrage | 2 % | 1359.46 | 27.19 |
|  |  | Coûts directs |  |  | 1386.65 |
