# Mur en pierre de taille réalisé avec parpaings en pierre calcaire avec finition bouchardée dans les deux faces visibles

- Propriété du fichier: CYPE INGENIEROS, S.A.
- Format: FIEBDC-3/2002
- Zone géographique: Algérie
- Coûts indirects: 3.00 %
- Frais généraux: 13.00 %
- Bénéfice: 6.00 %
- TVA: 16.00 %

## G Structure et gros oeuvre

### GM Murs porteurs

#### GMP Pierre

**GMP020** m³ Mur en pierre de taille réalisé avec parpaings en pierre calcaire avec finition bouchardée dans les deux faces visibles.
Inclut: Implantation des murs à réaliser. Mise en place et mise d'aplomb de regards de référence. Pose des fils entre les mires. Nettoyage et humectage du lit de la première rangée. Extension du mortier et mise en place des cales. Mise en place de parpaings. Pointage avec une règle, un niveau et une plombée, en rectifiant sa position par coup. Remplissage des joints verticaux. Nettoyage du parement.

| Code | U | Désignation | Quantité | Prix | Montant |
|---|---|---|---|---|---|
| mt09mor010c | m³ | Mortier de ciment CEM II/B-P 32,5 N type M-5, confectionné sur site avec 250 kg/m³ de ciment et une proportion en volume 1/6. (matériau) | 0.150 | 115.30 | 17.30 |
| mt08cem010b | kg | Ciment Portland CEM I 32,5 R, en sacs, selon NF EN 197-1. (matériau) | 2.000 | 0.11 | 0.22 |
| mt06pil020b | m³ | Pierre de taille calcaire, réalisée avec des parpaings: pierres taillées en forme de parallélépipède et de dimensions minimales approximatives 40x22x18 cm. (matériau) | 1.050 | 584.79 | 614.03 |
| mq04cab010a | h | Camion à benne basculante de 8 t de charge, de 180 CV. (matériel) | 1.090 | 22.93 | 24.99 |
| mo020 | h | Compagnon professionnel III/CP2 poseur de pierre naturelle. (main-d'œuvre) | 17.748 | 3.79 | 67.26 |
| mo055 | h | Ouvrier professionnel II/OP poseur de pierre naturelle. (main-d'œuvre) | 17.748 | 2.50 | 44.37 |
| % | % | Coûts directs complémentaires | 2 % | 768.17 | 15.36 |
|  |  | Coûts directs |  |  | 783.53 |
