# Connecteur de 50 mm de hauteur, fixé avec des clous pistoscellés sur des poutres métalliques dans les planchers mixtes de 7 cm d'épaisseur minimum

- Propriété du fichier: CYPE INGENIEROS, S.A.
- Format: FIEBDC-3/2002
- Zone géographique: Algérie
- Coûts indirects: 3.00 %
- Frais généraux: 13.00 %
- Bénéfice: 6.00 %
- TVA: 17.00 %

## G Structure et gros oeuvre

### GP Planchers

#### GPM Mixtes

**GPM030** U Connecteur de 50 mm de hauteur, fixé avec des clous pistoscellés sur des poutres métalliques dans les planchers mixtes de 7 cm d'épaisseur minimum.
Fourniture et montage d'un connecteur en acier galvanisé de 50 mm de hauteur, pour être utilisé sur des poutres métalliques dans les planchers mixtes de 7 cm d'épaisseur minimum; fixé par pistolet avec des clous pistoscellés en acier galvanisé. Comprend les cartouches de poudre et autres éléments nécessaires à sa mise en place.
Inclut: Implantation et disposition des connecteurs. Fixation des connecteur par tir des clous avec un pistolet de cartouches en poudre.
Critère de métré de projet: Nombre d'unités prévues, selon documentation graphique du Projet.
Critère de mesure de l'ouvrage: On mesurera le nombre d'unités réellement exécutées selon les spécifications du Projet.

| Code | U | Désignation | Quantité | Prix | Montant |
|---|---|---|---|---|---|
| mt07cem010a | U | Connecteur en "L", en acier galvanisé, de 50 mm de hauteur, pour fixer sur structure en acier par clouage. (matériau) | 1.000 | 1.50 | 1.50 |
| mt07cem020 | U | Clou en acier galvanisé, pour application avec pistolet. (matériau) | 2.000 | 0.31 | 0.62 |
| mt07cem030 | U | Cartouche de poudre pour fixation par tir avec cloueuse. (matériau) | 0.200 | 0.19 | 0.04 |
| op00cla020 |  | Cloueur à poudre. | 1.000 | 0.00 | 0.00 |
| mo042 | h | Compagnon professionnel III/CP2 du béton. (main-d'œuvre) | 0.027 | 3.51 | 0.09 |
| mo089 | h | Ouvrier professionnel II/OP du béton. (main-d'œuvre) | 0.027 | 2.59 | 0.07 |
| % | % | Coûts directs complémentaires | 2 % | 2.32 | 0.05 |
|  |  | Coûts directs |  |  | 2.37 |
