# Connecteur de 140 mm de hauteur, fixé avec des clous pistoscellés sur des poutres métalliques dans les planchers mixtes de 16 cm d'épaisseur minimum

- Propriété du fichier: CYPE INGENIEROS, S.A.
- Format: FIEBDC-3/2002
- Zone géographique: Algérie
- Coûts indirects: 3.00 %
- Frais généraux: 13.00 %
- Bénéfice: 6.00 %
- TVA: 17.00 %

## G Structure et gros oeuvre

### GP Planchers

#### GPM Mixtes

**GPM030** U Connecteur de 140 mm de hauteur, fixé avec des clous pistoscellés sur des poutres métalliques dans les planchers mixtes de 16 cm d'épaisseur minimum.
Fourniture et montage d'un connecteur en acier galvanisé de 140 mm de hauteur, pour être utilisé sur des poutres métalliques dans les planchers mixtes de 16 cm d'épaisseur minimum; fixé par pistolet avec des clous pistoscellés en acier galvanisé. Comprend les cartouches de poudre et autres éléments nécessaires à sa mise en place.
Inclut: Implantation et disposition des connecteurs. Fixation des connecteur par tir des clous avec un pistolet de cartouches en poudre.
Critère de métré de projet: Nombre d'unités prévues, selon documentation graphique du Projet.
Critère de mesure de l'ouvrage: On mesurera le nombre d'unités réellement exécutées selon les spécifications du Projet.

| Code | U | Désignation | Quantité | Prix | Montant |
|---|---|---|---|---|---|
| mt07cem010f | U | Connecteur en "L", en acier galvanisé, de 140 mm de hauteur, pour fixer sur structure en acier par clouage. (matériau) | 1.000 | 2.64 | 2.64 |
| mt07cem020 | U | Clou en acier galvanisé, pour application avec pistolet. (matériau) | 2.000 | 0.31 | 0.62 |
| mt07cem030 | U | Cartouche de poudre pour fixation par tir avec cloueuse. (matériau) | 0.200 | 0.19 | 0.04 |
| op00cla020 |  | Cloueur à poudre. | 1.000 | 0.00 | 0.00 |
| mo042 | h | Compagnon professionnel III/CP2 du béton. (main-d'œuvre) | 0.027 | 3.51 | 0.09 |
| mo089 | h | Ouvrier professionnel II/OP du béton. (main-d'œuvre) | 0.027 | 2.59 | 0.07 |
| % | % | Coûts directs complémentaires | 2 % | 3.46 | 0.07 |
|  |  | Coûts directs |  |  | 3.53 |
