# Prospection archéologique superficielle d'un terrain à l'intérieur du bâtiment, réalisée par un archéologue, sans sondages, excavations ni essais

- Propriété du fichier: CYPE INGENIEROS, S.A.
- Format: FIEBDC-3/2002
- Zone géographique: Algérie
- Devise: DZD
- Coûts indirects: 3.00 %
- Frais généraux: 13.00 %
- Bénéfice: 6.00 %
- TVA: 19.00 %

## P Interventions préalables

### PQ Travaux archéologiques

#### PQE Fouilles archéologiques et transports

**PQE010** m² Prospection archéologique superficielle d'un terrain à l'intérieur du bâtiment, réalisée par un archéologue, sans sondages, excavations ni essais.
Prospection archéologique superficielle d'un terrain à l'intérieur du bâtiment, à caractère intensif et systématique, réalisée par un archéologue, en tentant obtenir le plus d'informations possibles, sans sondages, excavations ni essais.
Inclut: Déplacement sur chantier. Inspection visuelle.
Critère de métré de projet: Surface mesurée selon documentation graphique du Projet.
Critère de mesure de l'ouvrage: On mesurera la surface réellement exécutée selon les spécifications du Projet.

| Code | U | Désignation | Quantité | Prix | Montant |
|---|---|---|---|---|---|
| mo000 | h | archéologue. (main-d'œuvre) | 0.005 | 577.99 | 2.89 |
| % | % | Frais de chantier des unités d'ouvrage | 2 % | 2.89 | 0.06 |
|  |  | Coûts directs |  |  | 2.95 |
