# Système ETICS Ecosate® "ISOVER" d'isolation thermique par l'extérieur d'une façade existante

- Propriété du fichier: CYPE INGENIEROS, S.A.
- Format: FIEBDC-3/2002
- Zone géographique: Algérie
- Devise: DZD
- Coûts indirects: 3.00 %
- Frais généraux: 13.00 %
- Bénéfice: 6.00 %
- TVA: 19.00 %

## R Rénovation énergétique

### RF Murs

#### RFE Systèmes d'isolation par l'extérieur

**RFE040** m² Système ETICS Ecosate® "ISOVER" d'isolation thermique par l'extérieur d'une façade existante.
Rénovation énergétique de façade, par isolation thermique par l'extérieur, avec le système Ecosate "ISOVER", avec ETE 20/0722, composé de: panneau rigide en laine de roche de haute densité, non revêtu, hydrophobe, modèle TF Profi "ISOVER", de 60 mm d'épaisseur, fixé au support avec du mortier polymérique Ecosate® Base "ISOVER" et fixations mécaniques avec cheville à expansion avec clou, Ecosate® H1 Eco "ISOVER"; couche de régularisation de mortier polymérique Ecosate® Base "ISOVER", armé avec maille en fibre de verre anti-alcalin, Ecosate® Malla "ISOVER", de 3,5x3,8 mm de vide de maille, de 160 g/m² de masse surfacique; couche de finition de revêtement Ecosate® Basic L "ISOVER", résistant aux rayons ultraviolets, finition moyen, couleur à choisir, gamme Standard, sur impression, Ecosate® Primer "ISOVER", couleur à choisir, gamme Standard. Comprend les profilés de départ en aluminium, les profilés de fermeture supérieure en aluminium, les profilés de coin en PVC avec une maille.
Critère d'évaluation économique: Le prix comprend l'exécution des arrêts aux rencontres avec les parements, les revêtements et les autres éléments placés sur sa surface, mais il ne comprend pas la préparation de la surface support.
Inclut: Mise en place du profilé de départ. Découpe et préparation de l'isolant. Mise en place de l'isolant sur le parement. Mise en place du reste des profilés. Résolution des points singuliers. Application du mortier de base et mise en place de la maille de fibre de verre dans la couche de régularisation. Réalisation des joints. Application de la couche de finition. Scellement des joints.
Critère pour le métré: Surface mesurée selon documentation graphique du Projet, en déduisant les ouvertures de surface supérieure à 1 m², en ajoutant en échange la surface de la partie intérieure de l'ouverture, correspondant au développement des jambages et des linteaux.
Critère pour le mémoire: On mesurera la surface réellement exécutée selon les spécifications du Projet, en déduisant les ouvertures de surface supérieure à 1 m², en ajoutant en échange la surface de la partie intérieure de l'ouverture, correspondant au développement des jambages et des linteaux.

| Code | U | Désignation | Quantité | Prix | Montant |
|---|---|---|---|---|---|
| mt28iso220h | m | Profilé de départ Ecosate® "ISOVER" en aluminium, de 60 mm de largeur, avec larmier, pour nivellement et support des panneaux isolants des systèmes d'isolation thermique par l'extérieur sur la partie basse du mur. (matériau) | 0.600 | 163.71 | 98.23 |
| mt28iso230h | m | Profilé de fermeture supérieure, Ecosate® "ISOVER", en aluminium, de 60 mm de largeur, pour couronnement des panneaux isolants des systèmes d'isolation thermique par l'extérieur. (matériau) | 0.170 | 1381.32 | 234.82 |
| mt28iso010a | kg | Mortier polymérique Ecosate® Base "ISOVER", pour coller les panneaux isolants, préalablement mélangé avec de l'eau. (matériau) | 10.000 | 110.28 | 1102.80 |
| mt16lri070x | m² | Panneau rigide en laine de roche de haute densité, non revêtu, hydrophobe, modèle TF Profi "ISOVER", de 60 mm d'épaisseur, selon NF EN 13162, résistance thermique 1,75 m²K/W, conductivité thermique 0,035 W/(mK), Euroclasse A1 de réaction au feu selon NF EN 13501-1, avec code de désignation MW-EN 13162-T5-WS-MU1-CS(10)305-TR10, d'application comme isolation thermique et acoustique en systèmes composés d'une isolation par l'extérieure des façades. (matériau) | 1.050 | 4521.64 | 4747.72 |
| mt28iso090a | U | Cheville à expansion, Ecosate® H1 Eco 95 "ISOVER", de 95 mm de longueur, avec bague d'étanchéité et clou pour fixation de plaques isolantes. (matériau) | 8.000 | 47.12 | 376.96 |
| mt28iso240b | m | Profilé en PVC avec maille en fibre de verre, Ecosate® "ISOVER", pour formation de larmiers. (matériau) | 0.300 | 363.80 | 109.14 |
| mt28iso200b | m | Profil de coin Ecosate® "ISOVER" en PVC avec une maille, pour le renfort des bords. (matériau) | 0.300 | 59.12 | 17.74 |
| mt28iso210h | m | Profilé de fermeture latérale, Ecosate® "ISOVER", en aluminium, de 60 mm de largeur. (matériau) | 0.300 | 1097.10 | 329.13 |
| mt28iso070a | m² | Maille en fibre de verre anti-alcalin, Ecosate® Malla "ISOVER", de 3,5x3,8 mm de vide de maille, de 160 g/m² de masse surfacique, pour armer les mortiers. (matériau) | 1.100 | 202.37 | 222.61 |
| mt28iso030a | kg | Impression, Ecosate® Primer "ISOVER", couleur à choisir, gamme Standard; à appliquer au rouleau, avec une machine à projeter ou à la brosse. (matériau) | 0.350 | 877.68 | 307.19 |
| mt28iso050a | kg | Revêtement Ecosate® Basic L "ISOVER", résistant aux rayons ultraviolets, finition moyen, couleur à choisir, gamme Standard, composé de résines acryliques en dispersion aqueuse, pigments minéraux, fongicides et additifs spéciaux; à appliquer à la truelle et à la taloche ou au pistolet pour projection. (matériau) | 2.500 | 645.75 | 1614.38 |
| mt15bas010a | m | Cordon en polyéthylène expansé à cellules fermées, de section circulaire de 6 mm de diamètre, pour le remplissage de fond de joint. (matériau) | 0.170 | 10.70 | 1.82 |
| mt15bas035a | U | Cartouche de mastic élastomère thixotrope, monocomposant, à base de polymères hybrides (MS), de couleur grise, de 600 ml, à haute adhérence, avec des propriétés élastiques élevées, résistance au vieillissement et aux rayons UV, dureté Shore A approchée de 25 et allongement en rupture > 600%, selon NF EN ISO 11600. (matériau) | 0.020 | 1514.26 | 30.29 |
| mo054 | h | Compagnon professionnel III/CP2 poseur d'isolants rigides ou flexibles. (main-d'œuvre) | 0.124 | 751.66 | 93.21 |
| mo101 | h | Ouvrier professionnel II/OP poseur d'isolants rigides ou flexibles. (main-d'œuvre) | 0.124 | 546.70 | 67.79 |
| mo039 | h | Compagnon professionnel III/CP2 enduiseur. (main-d'œuvre) | 0.895 | 731.39 | 654.59 |
| mo079 | h | Ouvrier professionnel II/OP enduiseur. (main-d'œuvre) | 0.895 | 546.70 | 489.30 |
| % | % | Frais de chantier des unités d'ouvrage | 2 % | 10497.72 | 209.95 |
|  |  | Coûts directs |  |  | 10707.67 |
