# Système "ISOVER" d'isolation par l'intérieur de combles perdus sous toitures inclinées

- Propriété du fichier: CYPE INGENIEROS, S.A.
- Format: FIEBDC-3/2002
- Zone géographique: Algérie
- Coûts indirects: 0.03 %
- Frais généraux: 13.00 %
- Bénéfice: 6.00 %
- TVA: 17.00 %

## R Rénovation énergétique

### RT Toits: remplacement ou ajout d'isolation thermique

#### RTB Systèmes d'isolation par l'intérieur de combles perdus sous toitures inclinées

**RTB010** m² Système "ISOVER" d'isolation par l'intérieur de combles perdus sous toitures inclinées, composé de: matelas léger en laine de verre, IBR Revêtu Kraft "ISOVER", revêtue sur une de ses faces avec papier kraft qui agit comme pare-vapeur, de 300 mm d'épaisseur, entre solives de les fermettes; pare-vapeur indépendant de film en polypropylène avec un voile au verso, Stopvap "ISOVER".
Fourniture et mise en place d'un système "ISOVER" d'isolation par l'intérieur sur combles perdus de toitures inclinées, formée de matelas léger en laine de verre, IBR Revêtu Kraft "ISOVER", revêtue sur une de ses faces avec papier kraft qui agit comme pare-vapeur, de 300 mm d'épaisseur, résistance thermique 7,5 m²K/W, conductivité thermique 0,04 W/(mK), entre solives de les fermettes; et un pare-vapeur indépendant de film en polypropylène avec un voile au verso, Stopvap "ISOVER", placée sur une structure métallique (non comprise dans ce prix) avec bande adhésive à double face, scellée avec bande auto-adhésive et adhésif pour joints et postérieur scellé de toutes les liaisons entre panneaux avec bande de scellage de joints. Comprend les coupes et le nettoyage.
Inclut: Découpe et préparation de l'isolant. Mise en place de l'isolant dans la structure. Mise en place du pare-vapeur. Scellage du pare-vapeur.
Critère de métré de projet: Surface mesurée selon documentation graphique du Projet.
Critère de mesure de l'ouvrage: On mesurera la surface réellement exécutée selon les spécifications du Projet.

| Code | U | Désignation | Quantité | Prix | Montant |
|---|---|---|---|---|---|
| mt12iso110 | m | Bande adhésive à double face. (matériau) | 2.000 | 0.48 | 0.96 |
| mt15iso030a | m² | Pare-vapeur avec étanchéité à l'air, Stopvap "ISOVER", constitué de film en polypropylène avec un voile au verso, Euroclasse F de réaction au feu. (matériau) | 1.100 | 2.60 | 2.86 |
| mt16lvi170a | m | Ruban auto-adhésif Adhésif Vario KB1 "ISOVER", pour le scellage des joints. (matériau) | 0.650 | 0.65 | 0.42 |
| mt15iso040b | U | Cartouche de colle de jointoiement, Vario DS, "ISOVER", de 310 ml, pour l'étanchéité périphérique de pare-vapeur. (matériau) | 0.070 | 37.23 | 2.61 |
| mt16lvi010ceq | m² | Matelas léger en laine de verre, IBR Revêtu Kraft "ISOVER", revêtue sur une de ses faces avec papier kraft qui agit comme pare-vapeur, de 300 mm d'épaisseur, résistance thermique 7,5 m²K/W, conductivité thermique 0,04 W/(mK), selon NF EN 13162. (matériau) | 1.100 | 16.82 | 18.50 |
| mo050 | h | Compagnon professionnel III/CP2 monteur d'isolants. (main-d'œuvre) | 0.138 | 4.31 | 0.59 |
| mo094 | h | Ouvrier professionnel II/OP monteur d'isolants. (main-d'œuvre) | 0.138 | 2.74 | 0.38 |
| % | % | Coûts directs complémentaires | 2 % | 26.32 | 0.53 |
|  |  | Coûts directs |  |  | 26.85 |
