# Balisage et signalisation d'une zone protégée de piétons contre la circulation routière

- Propriété du fichier: CYPE INGENIEROS, S.A.
- Format: FIEBDC-3/2002
- Zone géographique: Algérie
- Coûts indirects: 3.00 %
- Frais généraux: 13.00 %
- Bénéfice: 6.00 %
- TVA: 16.00 %

## S Sécurité et santé

### SS Signalisation de chantier

#### SSM Signalisation des zones de travaux

**SSM050** U Balisage et signalisation d'une zone protégée de piétons contre la circulation routière, composé de 5 clôtures déplaçables de 3,50x2,00 m, constituées d'un grillage soudé de 200x100 mm de pas de maille et de poteaux verticaux de 40 mm de diamètre, finition galvanisée, placés sur des bases préfabriquées en béton, avec grillage brise-vue placée sur la clôture, 1 panneau de signalisation provisoire de chantier en tôle d'acier galvanisé, de danger, triangulaire, L=70 cm, avec rétroréfléchissement classe T1, avec tréteau portable en acier galvanisé et lest, 1 panneau de signalisation provisoire de chantier en tôle d'acier galvanisé, de prescription, circulaire, Ø=65 cm, avec rétroréfléchissement classe T1, avec tréteau portable en acier galvanisé et lest, et 6 balises lumineuses intermittentes pour signalisation, de couleur ambre, avec lampe Led. Les clôtures étant amortissables en 5 utilisations, les bases en 5 utilisations, le panneau triangulaire en 5 utilisations et et le tréteau en 5 utilisations, le panneau circulaire en 5 utilisations et et le tréteau en 5 utilisations, et les balises en 10 utilisations.
Inclut: Montage des clôtures. Mise en place de la maille. Montage des panneaux. Montage et vérification des balises. Démontage postérieur. Transport jusqu'au lieu de stockage ou retrait à la benne.

| Code | U | Désignation | Quantité | Prix | Montant |
|---|---|---|---|---|---|
| mt50spv020 | U | Clôture transportable de 3,50x2,00 m, constituée d'un grillage avec des plis de renfort, de 200x100 mm de pas de maille, avec des fils de fer horizontaux de 5 mm de diamètre et verticaux de 4 mm de diamètre, soudés aux extrémités à des poteaux verticaux de 40 mm de diamètre, finition galvanisé, pour la délimitation provisoire de la zone de travaux, y compris les anneaux pour l'union aux poteaux. (matériau) | 1.000 | 24.02 | 24.02 |
| mt50spv025 | U | Base préfabriquée en béton, de 65x24x12 cm, avec 8 orifices, renforcée avec des tiges en acier, comme support de clôture transportable. (matériau) | 1.200 | 3.75 | 4.50 |
| mt50spr050 | m² | Maille épaisse en polyéthylène de haute densité, avec traitement ultraviolet, couleur vert, 60% de pourcentage de coupe-vent, avec des trous tous les 20 cm sur tout le périmètre pour permettre son insertion dans les modules des échafaudages. (matériau) | 35.000 | 0.34 | 11.90 |
| mt50les011a | U | Panneau de signalisation provisoire de chantier en tôle d'acier galvanisé, de danger, triangulaire, L=70 cm, avec rétroréfléchissement classe T1, selon XP P 98-540. (matériau) | 0.200 | 44.70 | 8.94 |
| mt50les050b | U | Tréteau portable en acier galvanisé, pour panneau de signalisation provisoire de chantier, selon XP P 98-540. Comprend sac vide en polypropylène, pour lestage, de 50 kg de capacité. (matériau) | 0.200 | 43.81 | 8.76 |
| mt50les011g | U | Panneau de signalisation provisoire de chantier en tôle d'acier galvanisé, de prescription, circulaire, Ø=65 cm, avec rétroréfléchissement classe T1, selon XP P 98-540. (matériau) | 0.200 | 62.09 | 12.42 |
| mt50les050b | U | Tréteau portable en acier galvanisé, pour panneau de signalisation provisoire de chantier, selon XP P 98-540. Comprend sac vide en polypropylène, pour lestage, de 50 kg de capacité. | 0.200 | 43.81 | 8.76 |
| mt50bal040b | U | Feu de balisage intermittent pour signalisation, de couleur ambre, avec lampe Led et accroche métallique pour support. (matériau) | 0.600 | 13.67 | 8.20 |
| mt50bal041a | U | Pile de 6V type 4R25 standard. (matériau) | 12.000 | 3.51 | 42.12 |
| mo018 | h | Compagnon professionnel III/CP2 construction. (main-d'œuvre) | 2.610 | 3.79 | 9.89 |
| mo104 | h | Ouvrier d'exécution I/OE1 construction. (main-d'œuvre) | 6.563 | 2.37 | 15.55 |
| % | % | Coûts directs complémentaires | 2 % | 155.06 | 3.10 |
|  |  | Coûts directs |  |  | 158.16 |
