# Doseur de savon liquide avec disposition murale

- Propriété du fichier: CYPE INGENIEROS, S.A.
- Format: FIEBDC-3/2002
- Zone géographique: Algérie
- Coûts indirects: 3.00 %
- Frais généraux: 13.00 %
- Bénéfice: 6.00 %
- TVA: 17.00 %

## T Équipements techniques

### TB Équipements sanitaires

#### TBA Accessoires

**TBA020** U Doseur de savon liquide avec disposition murale, pour savon en vrac, de 1,0 l de capacité, série Easy, modèle N3617321445 Inox. Brillo 1 Litro "NOKEN", carcasse en acier inoxydable AISI 304 avec finition brillante et bouton-poussoir en ABS chromée.
Fourniture et installation de doseur de savon liquide avec disposition murale, pour savon en vrac, de 1,0 l de capacité, série Easy, modèle N3617321445 Inox. Brillo 1 Litro "NOKEN", carcasse en acier inoxydable AISI 304 avec finition brillante et bouton-poussoir en ABS chromée, de 199x142x102 mm. Totalement monté.
Inclut: Implantation et tracé sur le parement de l'emplacement de l'accessoire. Mise en place et fixation des accessoires de support.
Critère de métré de projet: Nombre d'unités prévues, selon documentation graphique du Projet.
Critère de mesure de l'ouvrage: On mesurera le nombre d'unités réellement mises en place selon les spécifications du Projet.

| Code | U | Désignation | Quantité | Prix | Montant |
|---|---|---|---|---|---|
| mt31abn090a | U | Doseur de savon liquide avec disposition murale, pour savon en vrac, de 1,0 l de capacité, série Easy, modèle N3617321445 Inox. Brillo 1 Litro "NOKEN", carcasse en acier inoxydable AISI 304 avec finition brillante et bouton-poussoir en ABS chromée, de 199x142x102 mm. (matériau) | 1.000 | 57.37 | 57.37 |
| op00ato010 |  | Tournevis. | 1.000 | 0.00 | 0.00 |
| op00tal010 |  | Perceuse. | 1.000 | 0.00 | 0.00 |
| mo105 | h | Ouvrier professionnel II/OP plombier. (main-d'œuvre) | 0.284 | 2.58 | 0.73 |
| % | % | Coûts directs complémentaires | 2 % | 58.10 | 1.16 |
|  |  | Coûts directs |  |  | 59.26 |
