# Porte-rouleaux de papier hygiénique industriel, en ABS blanc et gris clair

- Propriété du fichier: CYPE INGENIEROS, S.A.
- Format: FIEBDC-3/2002
- Zone géographique: Algérie
- Coûts indirects: 3.00 %
- Frais généraux: 13.00 %
- Bénéfice: 6.00 %
- TVA: 17.00 %

## T Équipements techniques

### TB Équipements sanitaires

#### TBT Distributeurs

**TBT030** U Porte-rouleaux de papier hygiénique industriel, en ABS blanc et gris clair.
Fourniture et installation de porte-rouleaux de papier hygiénique industriel, en ABS blanc et gris clair, de 312 mm de diamètre et 120 mm de largeur, pour un rouleau de papier, de 500 m de longueur, pour mandrin de 55 mm, fermeture avec serrure et clé. Totalement monté.
Inclut: Implantation et tracé sur le parement de l'emplacement de l'accessoire. Mise en place et fixation des accessoires de support.
Critère de métré de projet: Nombre d'unités prévues, selon documentation graphique du Projet.
Critère de mesure de l'ouvrage: On mesurera le nombre d'unités réellement mises en place selon les spécifications du Projet.

| Code | U | Désignation | Quantité | Prix | Montant |
|---|---|---|---|---|---|
| mt31abj100dg | U | Porte-rouleaux de papier hygiénique industriel, en ABS blanc et gris clair, de 312 mm de diamètre et 120 mm de largeur, pour un rouleau de papier, de 500 m de longueur, pour mandrin de 55 mm, fermeture avec serrure et clé. (matériau) | 1.000 | 24.08 | 24.08 |
| op00ato010 |  | Tournevis. | 1.000 | 0.00 | 0.00 |
| op00tal010 |  | Perceuse. | 1.000 | 0.00 | 0.00 |
| mo105 | h | Ouvrier professionnel II/OP plombier. (main-d'œuvre) | 0.190 | 2.58 | 0.49 |
| % | % | Coûts directs complémentaires | 2 % | 24.57 | 0.49 |
|  |  | Coûts directs |  |  | 25.06 |
