# Receveur de douche en résine

- Propriété du fichier: CYPE INGENIEROS, S.A.
- Format: FIEBDC-3/2002
- Zone géographique: Algérie
- Devise: DZD
- Coûts indirects: 3.00 %
- Frais généraux: 13.00 %
- Bénéfice: 6.00 %
- TVA: 19.00 %

## T Équipements techniques

### TB Équipements sanitaires

#### TBU Douches

**TBU180** U Receveur de douche en résine.
Receveur rectangulaire, en résine, couleur blanche, finition mate imitation pierre, avec fond antidérapant et orifice d'écoulement sur un côté de 90 mm de diamètre, de 700x900x40 mm, avec vanne siphoïde de 50 mm de hauteur de siphon.
Critère d'évaluation économique: Le prix ne comprend pas la robinetterie.
Inclut: Implantation. Mise en place et fixation de l'appareil. Montage de la bonde. Connexion au réseau d'évacuation. Contrôle de son bon fonctionnement.
Critère pour le métré: Nombre d'unités prévues, selon documentation graphique du Projet.
Critère pour le mémoire: On mesurera le nombre d'unités réellement mises en place selon les spécifications du Projet.

| Code | U | Désignation | Quantité | Prix | Montant |
|---|---|---|---|---|---|
| mt30pog020aaa | U | Receveur rectangulaire, en résine, couleur blanche, finition mate imitation pierre, avec fond antidérapant et orifice d'écoulement sur un côté de 90 mm de diamètre, de 700x900x40 mm, avec bouchon d'écoulement. (matériau) | 1.000 | 62383.15 | 62383.15 |
| mt30asg080a | U | Vanne siphoïde de 50 mm de hauteur de siphon, avec sortie de 40 mm de diamètre extérieur pour tuyau d'écoulement en PVC, pour receveur de douche avec orifice d'écoulement de 90 mm de diamètre. (matériau) | 1.000 | 11236.83 | 11236.83 |
| mo008 | h | Compagnon professionnel III/CP2 plombier. (main-d'œuvre) | 1.417 | 548.23 | 776.84 |
| % | % | Frais de chantier des unités d'ouvrage | 2 % | 74396.82 | 1487.94 |
|  |  | Coûts directs |  |  | 75884.76 |
