# WC avec réservoir bas, en porcelaine sanitaire

- Propriété du fichier: CYPE INGENIEROS, S.A.
- Format: FIEBDC-3/2002
- Zone géographique: Algérie
- Devise: DZD
- Coûts indirects: 3.00 %
- Frais généraux: 13.00 %
- Bénéfice: 6.00 %
- TVA: 19.00 %

## T Équipements techniques

### TB Équipements sanitaires

#### TBW WC et urinoirs

**TBW030** U WC avec réservoir bas, en porcelaine sanitaire.
WC en porcelaine sanitaire, avec réservoir bas, gamme basique, couleur blanche, avec lunette et abattant laqués, mécanisme de rinçage de 3/6 litres, avec jeu de fixation et coude d'évacuation. Comprend vanne de régulation, lien d'alimentation flexible et le silicone pour le scellement des joints.
Inclut: Implantation. Mise en place et fixation de l'appareil. Montage de la bonde. Connexion au réseau d'évacuation. Montage de la robinetterie. Connexion au réseau d'eau froide. Contrôle de son bon fonctionnement. Scellement des joints.
Critère pour le métré: Nombre d'unités prévues, selon documentation graphique du Projet.
Critère pour le mémoire: On mesurera le nombre d'unités réellement mises en place selon les spécifications du Projet.

| Code | U | Désignation | Quantité | Prix | Montant |
|---|---|---|---|---|---|
| mt30ips010a | U | WC en porcelaine sanitaire, avec réservoir bas, gamme basique, couleur blanche, avec lunette et abattant laqués, mécanisme de rinçage de 3/6 litres, avec jeu de fixation et coude d'évacuation, selon NF EN 997. (matériau) | 1.000 | 44917.94 | 44917.94 |
| mt30lla020 | U | Vanne de régulation de 1/2", pour WC, finition chromée. (matériau) | 1.000 | 4597.82 | 4597.82 |
| mt38tew010a | U | Tube flexible de 20 cm et de 1/2" de diamètre. (matériau) | 1.000 | 1464.88 | 1464.88 |
| mt30www005 | U | Cartouche de 300 ml de silicone acide monocomposant, fongicide, pour le scellement des joints en milieux humides. (matériau) | 0.012 | 1486.36 | 17.84 |
| op00ato010 |  | Tournevis. | 1.000 | 0.00 | 0.00 |
| op00mar010 |  | Marteau. | 1.000 | 0.00 | 0.00 |
| op00tal010 |  | Perceuse. | 1.000 | 0.00 | 0.00 |
| mo008 | h | Compagnon professionnel III/CP2 plombier. (main-d'œuvre) | 1.932 | 717.33 | 1385.88 |
| % | % | Frais de chantier des unités d'ouvrage | 2 % | 52384.36 | 1047.69 |
|  |  | Coûts directs |  |  | 53432.05 |
