# Unité air-eau, pompe à chaleur aérothermique, pour production d'E.C.S

- Propriété du fichier: CYPE INGENIEROS, S.A.
- Format: FIEBDC-3/2002
- Zone géographique: Algérie
- Devise: DZD
- Coûts indirects: 3.00 %
- Frais généraux: 13.00 %
- Bénéfice: 6.00 %
- TVA: 19.00 %

## T Équipements techniques

### TC ECS et chauffage

#### TCL Électricité

**TCL020** U Unité air-eau, pompe à chaleur aérothermique, pour production d'E.C.S..
Pompe à chaleur aérothermique, air-eau, pour production d'E.C.S., pour gaz R-134a, pour installation en intérieur, avec interface d'utilisateur avec écran LCD et contrôle digital, puissance calorifique nominale de 2 kW, COP = 3,77, ballon d'E.C.S. en acier vitrifié de 270 litres, profil de consommation XL, dimensions 1835x700x735 mm, résistance électrique d'appui de 2 kW, alimentation monophasée à 230 V, pression sonore 40 dBA, limites opératives: entrée d'air entre -10°C et 35°C, sortie d'eau à 60°C (70°C avec la résistance électrique d'appui). Totalement montée, connectée et mise en marche par l'entreprise installatrice pour le contrôle de son bon fonctionnement.
Inclut: Implantation de l'unité. Mise en place et fixation de l'unité et de ses accessoires. Connecté aux réseaux de conduction d'eau, électrique et de récupération des condensats. Mise en marche.
Critère pour le métré: Nombre d'unités prévues, selon documentation graphique du Projet.
Critère pour le mémoire: On mesurera le nombre d'unités réellement exécutées selon les spécifications du Projet.

| Code | U | Désignation | Quantité | Prix | Montant |
|---|---|---|---|---|---|
| mt42jun010b | U | Pompe à chaleur aérothermique, air-eau, pour production d'E.C.S., pour gaz R-134a, pour installation en intérieur, avec interface d'utilisateur avec écran LCD et contrôle digital, puissance calorifique nominale de 2 kW, COP = 3,77, ballon d'E.C.S. en acier vitrifié de 270 litres, profil de consommation XL, dimensions 1835x700x735 mm, résistance électrique d'appui de 2 kW, alimentation monophasée à 230 V, pression sonore 40 dBA, limites opératives: entrée d'air entre -10°C et 35°C, sortie d'eau à 60°C (70°C avec la résistance électrique d'appui). (matériau) | 1.000 | 469082.45 | 469082.45 |
| mt37sve010c | U | Vanne à sphère en laiton nickelé à visser de 3/4". (matériau) | 1.000 | 885.25 | 885.25 |
| mt37sve010d | U | Vanne à sphère en laiton nickelé à visser de 1". (matériau) | 2.000 | 1473.07 | 2946.14 |
| mo005 | h | Compagnon professionnel III/CP2 installateur de climatisation. (main-d'œuvre) | 0.977 | 751.66 | 734.37 |
| mo104 | h | Ouvrier professionnel II/OP installateur de climatisation. (main-d'œuvre) | 0.977 | 545.70 | 533.15 |
| % | % | Frais de chantier des unités d'ouvrage | 2 % | 474181.36 | 9483.63 |
|  |  | Coûts directs |  |  | 483664.99 |
