# Poêle à bois, modèle Chantal "ARCE"

- Propriété du fichier: CYPE INGENIEROS, S.A.
- Format: FIEBDC-3/2002
- Zone géographique: Algérie
- Coûts indirects: 0.03 %
- Frais généraux: 13.00 %
- Bénéfice: 6.00 %
- TVA: 17.00 %

## T Équipements techniques

### TC ECS et chauffage

#### TCN Bois et charbon

**TCN050** U Poêle à bois, modèle Chantal "ARCE", puissance thermique nominale 11,5 kW, rendement 80%, volume de chauffage, calculé avec une réquisition de 40 W/m³, 285 m³, revêtement de Pierre de Luserne, ventilation par convection naturelle.
Fourniture et installation de poêle à bois, modèle Chantal "ARCE", puissance thermique nominale 11,5 kW, rendement 80%, volume de chauffage, calculé avec une réquisition de 40 W/m³, 285 m³, revêtement de Pierre de Luserne, ventilation par convection naturelle, composée de foyer en fonte, verre vitrocéramique résistant à 800°C, récupérateur de cendres, air primaire et air secondaire réglables manuellement et secoue-grille à actionnement extérieur. Comprend les accessoires de connexion au conduit d'évacuation des produits de la combustion, sans inclure ce conduit. Totalement montée et connectée.
Inclut: Implantation du chauffage. Présentation des éléments. Montage du poêle et de ses accessoires. Connexion au conduit d'évacuation.
Critère de métré de projet: Nombre d'unités prévues, selon documentation graphique du Projet.
Critère de mesure de l'ouvrage: On mesurera le nombre d'unités réellement exécutées selon les spécifications du Projet.

| Code | U | Désignation | Quantité | Prix | Montant |
|---|---|---|---|---|---|
| mt38arc041b | U | Poêle à bois, modèle Chantal "ARCE", puissance thermique nominale 11,5 kW, rendement 80%, volume de chauffage, calculé avec une réquisition de 40 W/m³, 285 m³, revêtement de Pierre de Luserne, ventilation par convection naturelle, composée de foyer en fonte, verre vitrocéramique résistant à 800°C, récupérateur de cendres, air primaire et air secondaire réglables manuellement et secoue-grille à actionnement extérieur, selon NF EN 13240. (matériau) | 1.000 | 1900.50 | 1900.50 |
| mt38arc600b | U | Mise en marche et formation au maniement de poêle à bois. (matériau) | 1.000 | 63.00 | 63.00 |
| mo003 | h | Compagnon professionnel III/CP2 chauffagiste. (main-d'œuvre) | 1.275 | 4.44 | 5.66 |
| mo095 | h | Ouvrier professionnel II/OP chauffagiste. (main-d'œuvre) | 1.275 | 2.58 | 3.29 |
| % | % | Coûts directs complémentaires | 2 % | 1972.45 | 39.45 |
|  |  | Coûts directs |  |  | 2011.90 |
