# Disjoncteur magnétothermique, modulaire

- Propriété du fichier: CYPE INGENIEROS, S.A.
- Format: FIEBDC-3/2002
- Zone géographique: Algérie
- Devise: DZD
- Coûts indirects: 3.00 %
- Frais généraux: 13.00 %
- Bénéfice: 6.00 %
- TVA: 19.00 %

## T Équipements techniques

### TL Installations électriques

#### TLA Appareils modulaires de protection et commande

**TLA040** U Disjoncteur magnétothermique, modulaire.
Disjoncteur magnétothermique, bipolaire (2P), avec 4,5 kA de pouvoir de coupure, de 2 A d'intensité nominale, courbe C. Totalement monté, connecté et testé.
Inclut: Montage et connexion de l'élément.
Critère pour le métré: Nombre d'unités prévues, selon documentation graphique du Projet.
Critère pour le mémoire: On mesurera le nombre d'unités réellement exécutées selon les spécifications du Projet.

| Code | U | Désignation | Quantité | Prix | Montant |
|---|---|---|---|---|---|
| mt35cgm021dacaa | U | Disjoncteur magnétothermique, bipolaire (2P), avec 4,5 kA de pouvoir de coupure, de 2 A d'intensité nominale, courbe C. Selon NF EN 60898-1. (matériau) | 1.000 | 3540.08 | 3540.08 |
| mo003 | h | Compagnon professionnel III/CP2 électricien. (main-d'œuvre) | 0.305 | 719.99 | 219.60 |
| % | % | Frais de chantier des unités d'ouvrage | 2 % | 3759.68 | 75.19 |
|  |  | Coûts directs |  |  | 3834.87 |
