# Interrupteur différentiel sélectif, tétrapolaire (4P) 40A/300mA

- Propriété du fichier: CYPE INGENIEROS, S.A.
- Format: FIEBDC-3/2002
- Zone géographique: Algérie
- Coûts indirects: 3.00 %
- Frais généraux: 13.00 %
- Bénéfice: 6.00 %
- TVA: 17.00 %

## T Équipements techniques

### TL Installations électriques

#### TLA Appareils modulaires de protection et commande

**TLA050** U Interrupteur différentiel sélectif, tétrapolaire (4P) 40A/300mA.
Fourniture et installation d'interrupteur différentiel sélectif, 4P/40A/300mA, de 4 modules. Comprend les accessoires et les fixations. Totalement monté, connecté et testé.
Inclut: Montage et connexion de l'élément.
Critère de métré de projet: Nombre d'unités prévues, selon documentation graphique du Projet.
Critère de mesure de l'ouvrage: On mesurera le nombre d'unités réellement exécutées selon les spécifications du Projet.

| Code | U | Désignation | Quantité | Prix | Montant |
|---|---|---|---|---|---|
| mt35cgm031hh | U | Interrupteur différentiel sélectif, 4P/40A/300mA, de 4 modules, comprend accessoires de montage. Selon NF EN 61008-1. (matériau) | 1.000 | 157.55 | 157.55 |
| mo002 | h | Compagnon professionnel III/CP2 électricien. (main-d'œuvre) | 0.374 | 4.44 | 1.66 |
| % | % | Coûts directs complémentaires | 2 % | 159.21 | 3.18 |
|  |  | Coûts directs |  |  | 162.39 |
