# Vanne de régulation de pression en laiton, de 4" DN 100 mm de diamètre, pression maximale d'entrée de 25 bar

- Propriété du fichier: CYPE INGENIEROS, S.A.
- Format: FIEBDC-3/2002
- Zone géographique: Algérie
- Coûts indirects: 0.03 %
- Frais généraux: 13.00 %
- Bénéfice: 6.00 %
- TVA: 17.00 %

## T Équipements techniques

### TP Installations de distribution de l'eau

#### TPA Accessoires

**TPA060** U Vanne de régulation de pression en laiton, de 4" DN 100 mm de diamètre, pression maximale d'entrée de 25 bar.
Fourniture et installation de vanne de régulation de pression en laiton, de 4" DN 100 mm de diamètre, pression maximale d'entrée de 25 bar et pression de sortie réglable entre 0,5 et 6 bar. Comprend le manomètre, les éléments de montage et autres accessoires nécessaires à un bon fonctionnement. Totalement montée, connectée et testée.
Inclut: Implantation. Connexion.
Critère de métré de projet: Nombre d'unités prévues, selon documentation graphique du Projet.
Critère de mesure de l'ouvrage: On mesurera le nombre d'unités réellement exécutées selon les spécifications du Projet.

| Code | U | Désignation | Quantité | Prix | Montant |
|---|---|---|---|---|---|
| mt37svl020i | U | Vanne de régulation de pression en laiton, de 4" DN 100 mm de diamètre, pression maximale d'entrée de 25 bar et pression de sortie réglable entre 0,5 et 6 bar, température maximale de 130°C, avec raccords. (matériau) | 1.000 | 1039.52 | 1039.52 |
| mt42www041 | U | Manomètre avec bain de glycérine et diamètre de sphère de 100 mm, avec prise verticale, pour montage fileté de 1/4", échelle de pression de 0 à 10 bar. (matériau) | 1.000 | 12.50 | 12.50 |
| mt37www010 | U | Matériel auxiliaire pour installations de plomberie. (matériau) | 1.000 | 1.36 | 1.36 |
| mo007 | h | Compagnon professionnel III/CP2 plombier. (main-d'œuvre) | 0.441 | 4.31 | 1.90 |
| mo100 | h | Ouvrier professionnel II/OP plombier. (main-d'œuvre) | 0.441 | 2.74 | 1.21 |
| % | % | Coûts directs complémentaires | 2 % | 1056.49 | 21.13 |
|  |  | Coûts directs |  |  | 1077.62 |
