# Sprinkler automatique pendant

- Propriété du fichier: CYPE INGENIEROS, S.A.
- Format: FIEBDC-3/2002
- Zone géographique: Algérie
- Coûts indirects: 0.03 %
- Frais généraux: 13.00 %
- Bénéfice: 6.00 %
- TVA: 17.00 %

## T Équipements techniques

### TP Installations de distribution de l'eau

#### TPZ Protections contre les incendies pour logement

**TPZ020** U Sprinkler automatique pendant, résidentiel, réponse rapide, avec ampoule fusible en verre fragile de 3 mm de diamètre et dissolution alcoolique de couleur rouge, rupture à 68°C, de 1/2" DN 15 mm de diamètre de filet, coefficient de décharge K de 70 (métrique), "UPONOR".
Fourniture et installation de sprinkler automatique pendant, résidentiel, réponse rapide, avec ampoule fusible en verre fragile de 3 mm de diamètre et dissolution alcoolique de couleur rouge, rupture à 68°C, de 1/2" DN 15 mm de diamètre de filet, coefficient de décharge K de 70 (métrique), "UPONOR". Comprend les accessoires et les pièces spéciales pour la connexion au réseau de distribution d'eau. Totalement monté, connecté et testé.
Inclut: Implantation de l'emplacement du gicleur, en coordination avec le reste des installations ou des éléments qui pourraient interférer. Connexion au réseau de distribution d'eau.
Critère de métré de projet: Nombre d'unités prévues, selon documentation graphique du Projet.
Critère de mesure de l'ouvrage: On mesurera le nombre d'unités réellement exécutées selon les spécifications du Projet.

| Code | U | Désignation | Quantité | Prix | Montant |
|---|---|---|---|---|---|
| mt41upo010b | U | Sprinkler automatique pendant, résidentiel, réponse rapide, avec ampoule fusible en verre fragile de 3 mm de diamètre et dissolution alcoolique de couleur rouge, rupture à 68°C, de 1/2" DN 15 mm de diamètre de filet, coefficient de décharge K de 70 (métrique), "UPONOR". (matériau) | 1.000 | 32.09 | 32.09 |
| mt37tpu530g | U | Té avec sortie filetée femelle, en plastique (PPSU), de 25 mm x 1/2" x 25 mm, "UPONOR", système d'union Quick and Easy. (matériau) | 1.000 | 8.95 | 8.95 |
| mo007 | h | Compagnon professionnel III/CP2 plombier. (main-d'œuvre) | 0.319 | 4.31 | 1.37 |
| mo100 | h | Ouvrier professionnel II/OP plombier. (main-d'œuvre) | 0.319 | 2.74 | 0.87 |
| % | % | Coûts directs complémentaires | 2 % | 43.28 | 0.87 |
|  |  | Coûts directs |  |  | 44.15 |
