# Clapet d'aération

- Propriété du fichier: CYPE INGENIEROS, S.A.
- Format: FIEBDC-3/2002
- Zone géographique: Algérie
- Devise: DZD
- Coûts indirects: 3.00 %
- Frais généraux: 13.00 %
- Bénéfice: 6.00 %
- TVA: 19.00 %

## T Équipements techniques

### TQ Installations d'évacuation des eaux usées

#### TQN Colonnes et descentes

**TQN110** U Clapet d'aération.
Clapet d'aération en PVC, de 75 mm de diamètre, pour conduite de ventilation primaire ou secondaire, connectée à l'extrémité supérieure de la colonne avec assemblage collée avec adhésif. Comprend le liquide nettoyeur et l'adhésif pour les tubes et les accessoires de PVC.
Inclut: Implantation. Montage et connexion.
Critère pour le métré: Nombre d'unités prévues, selon documentation graphique du Projet.
Critère pour le mémoire: On mesurera le nombre d'unités réellement exécutées selon les spécifications du Projet.

| Code | U | Désignation | Quantité | Prix | Montant |
|---|---|---|---|---|---|
| mt36vpq010a | U | Clapet d'aération en PVC, de 75 mm de diamètre, pour conduite de ventilation primaire ou secondaire. (matériau) | 1.000 | 7730.63 | 7730.63 |
| mt36tiq012a | l | Liquide nettoyeur pour collage par adhésif de tubes et accessoires en PVC. (matériau) | 0.007 | 4443.16 | 31.10 |
| mt36tiq013a | kg | Adhésif pour tubes et accessoires en PVC. (matériau) | 0.004 | 5662.67 | 22.65 |
| mo008 | h | Compagnon professionnel III/CP2 plombier. (main-d'œuvre) | 0.247 | 719.99 | 177.84 |
| mo107 | h | Ouvrier professionnel II/OP plombier. (main-d'œuvre) | 0.247 | 522.78 | 129.13 |
| % | % | Frais de chantier des unités d'ouvrage | 2 % | 8091.35 | 161.83 |
|  |  | Coûts directs |  |  | 8253.18 |
