# Ventilateur du type Jet fans

- Propriété du fichier: CYPE INGENIEROS, S.A.
- Format: FIEBDC-3/2002
- Zone géographique: Algérie
- Devise: DZD
- Coûts indirects: 3.00 %
- Frais généraux: 13.00 %
- Bénéfice: 6.00 %
- TVA: 19.00 %

## T Équipements techniques

### TV Climatisation et ventilation

#### TVA Distribution d'air

**TVA020** U Ventilateur du type Jet fans.
Ventilateur hélicoïdal tubulaire du type Jet Fans avec hélice réversible en aluminium, moteur d'une vitesse pour alimentation triphasée à 400 V et 50 Hz de fréquence, chemise en acier galvanisé à chaud, deux supports à pied, deux silencieux cylindriques, deux grilles de protection et boîte à bornes extérieur, de 2790 tr/min, puissance absorbée 0,75 kW, débit maximum 4500 m³/h, niveau de pression sonore 71 dBA, pour travailler immergé à 400°C pendant deux heures, selon NF EN 12101-3. Comprend les accessoires et les éléments de fixation.
Inclut: Implantation. Mise en place et fixation. Connexion et contrôle de son bon fonctionnement.
Critère pour le métré: Nombre d'unités prévues, selon documentation graphique du Projet.
Critère pour le mémoire: On mesurera le nombre d'unités réellement exécutées selon les spécifications du Projet.

| Code | U | Désignation | Quantité | Prix | Montant |
|---|---|---|---|---|---|
| mt42vsp340aa | U | Ventilateur hélicoïdal tubulaire du type Jet Fans avec hélice réversible en aluminium, moteur d'une vitesse pour alimentation triphasée à 400 V et 50 Hz de fréquence, chemise en acier galvanisé à chaud, deux supports à pied, deux silencieux cylindriques, deux grilles de protection et boîte à bornes extérieur, de 2790 tr/min, puissance absorbée 0,75 kW, débit maximum 4500 m³/h, niveau de pression sonore 71 dBA, pour travailler immergé à 400°C pendant deux heures, selon NF EN 12101-3. (matériau) | 1.000 | 746289.56 | 746289.56 |
| mt42vsp950a | U | Accessoires et éléments de fixation de ventilateur hélicoïdal tubulaire du type Jet Fans. (matériau) | 1.000 | 34723.09 | 34723.09 |
| mo011 | h | Compagnon professionnel III/CP2 monteur. (main-d'œuvre) | 4.919 | 751.66 | 3697.42 |
| mo080 | h | Ouvrier professionnel II/OP monteur. (main-d'œuvre) | 4.919 | 546.70 | 2689.22 |
| % | % | Frais de chantier des unités d'ouvrage | 2 % | 787399.29 | 15747.99 |
|  |  | Coûts directs |  |  | 803147.28 |
