# Caniveau en maçonnerie, de 200 mm de largeur intérieur et 400 mm de hauteur, avec grille tressée en acier galvanisé, classe B-125 selon NF EN 124 et NF EN 1433

- Propriété du fichier: CYPE INGENIEROS, S.A.
- Format: FIEBDC-3/2002
- Zone géographique: Algérie
- Coûts indirects: 3.00 %
- Frais généraux: 13.00 %
- Bénéfice: 6.00 %
- TVA: 17.00 %

**AAA010** m Caniveau en maçonnerie, de 200 mm de largeur intérieur et 400 mm de hauteur, avec grille tressée en acier galvanisé, classe B-125 selon NF EN 124 et NF EN 1433.
Réalisation de caniveau avec parois en maçonnerie de brique pleine en terre cuite, placé avec du mortier de ciment, confectionné sur chantier, dosage 1:6, enduite de ciment et repassée intérieurement avec du mortier de ciment, confectionné sur chantier, avec additif hydrofuge, dosage 1:3, avec grille et cadre tressée en acier galvanisé, de 200 mm de largeur intérieur et 400 mm de hauteur, classe B-125 selon NF EN 124 et NF EN 1433, réalisé sur un dallage en béton massif BCN: CPJ-CEM II/A 32,5 - TP - B 25 - 15/25 - E: 1 - NA - P 18-305 de 15 cm d'épaisseur. Comprend placées avec coin en béton BCN: CPJ-CEM II/A 32,5 - TP - B 25 - 15/25 - E: 1 - NA - P 18-305, les pièces spéciales, la mise en place, le siphon en ligne démontable placé à la sortie du caniveau pour garantir le scellage hydraulique, en incluant le remblai sur l'arrière avec du béton et sans comprendre l'excavation. Totalement monté, connecté au réseau général de tout-à-l'égout et testé.
Inclut: Implantation et tracé de la bouche d'écoulement. Suppression des terres lâches dans le fond préalablement excavé. Coulage et compactage du béton pour la réalisation du dallage. Réalisation de l'ouvrage en maçonnerie avec des briques, préalablement humidifiées, placées avec du mortier. Réalisation de trous pour la connexion des tubes. Raccord et jonction de la tuyauterie à la bouche d'écoulement. Mise en place du siphon en ligne. Enduit et repassage par l'intérieur avec un mortier de ciment, en arrondissant les angles. Remblayage de l'arrière. Mise en place du cadre et de la grille.
Critère de métré de projet: Longueur moyenne en projection horizontale, selon documentation graphique du Projet.
Critère de mesure de l'ouvrage: On mesurera, en projection horizontale, la longueur réellement exécutée selon les spécifications du Projet.

| Code | U | Désignation | Quantité | Prix | Montant |
|---|---|---|---|---|---|
| mt10hmf040qaed | m³ | Béton non armé prêt à l'emploi BCN: CPJ-CEM II/A 32,5 - TP - B 20 - 15/25 - E: 1 - NA - P 18-305. (matériau) | 0.936 | 87.71 | 82.10 |
| mt04lmb010a | U | Brique pleine en terre cuite élaborée mécaniquement à revêtir, 29x14x5 cm, selon NF EN 771-1. (matériau) | 66.000 | 0.22 | 14.52 |
| mt08aaa010a | m³ | Eau. (matériau) | 0.012 | 1.37 | 0.02 |
| mt01arg005a | t | Sable de carrière, pour mortier confectionné sur le chantier. (matériau) | 0.077 | 14.13 | 1.09 |
| mt08cem000a | kg | Ciment gris en sacs. (matériau) | 15.375 | 0.10 | 1.54 |
| mt08adt010 | kg | Additif hydrofuge pour imperméabilisation des mortiers ou des bétons. (matériau) | 0.146 | 1.09 | 0.16 |
| mt11rej020f | U | Cadre et grille tressée en acier galvanisé, de 200 mm de largeur et 500 mm de longueur, pour caniveau de 200 mm de largeur intérieur et 400 mm de hauteur, classe B-125 selon NF EN 124 et NF EN 1433. (matériau) | 2.000 | 11.69 | 23.38 |
| mt11var120b | U | Siphon en ligne en PVC, couleur gris, démontable, avec assemblage mâle/femelle, de 110 mm de diamètre. (matériau) | 0.200 | 31.78 | 6.36 |
| mq06hor010 | h | Bétonnière. (matériel) | 0.039 | 1.10 | 0.04 |
| mo041 | h | Compagnon professionnel III/CP2 VRD espaces publics. (main-d'œuvre) | 1.695 | 3.19 | 5.41 |
| mo087 | h | Ouvrier professionnel II/OP VRD espaces publics. (main-d'œuvre) | 1.317 | 2.35 | 3.09 |
| % | % | Coûts directs complémentaires | 2 % | 137.71 | 2.75 |
|  |  | Coûts directs |  |  | 140.46 |
