# Système d'élévation avec électropompe submersible

- Propriété du fichier: CYPE Ingenieros S.A.
- Format: FIEBDC-3/2016
- Logiciel: Générateur de prix de la construction. CYPE Ingenieros, S.A.
- Date: 03/04/2024
- Zone géographique: Algérie
- Devise: DZD
- Coûts indirects: 3 %
- Frais généraux: 13 %
- Bénéfice: 6 %
- TVA: 19 %

## A VRD et aménagements extérieurs

### AA Assainissement

#### AAP Stations de pompage

**AAP020** U Système d'élévation avec électropompe submersible.
Électropompe submersible, pour dénoyage des eaux propres ou légèrement chargées, construite en fonte de fer, d'une puissance de 1,1 kW, pour une hauteur maximale en immersion de 20 m, température maximale du liquide conduit 40°C, taille maximale de passage des solides 6 mm, avec corps d'impulsion, impulseur, carcasse et couvercle du moteur de fonte de fer GG25, axe du moteur d'acier inoxydable AISI 420, fermeture mécanique de carbure de silice/silice, moteur asynchrone à 2 pôles, efficacité IE3, isolation classe H, pour alimentation monophasée à 230 V et 50 Hz de fréquence, protection IP68, câble de connexion et tableau électrique avec double condensateur et disjoncteur magnétothermique, kit d'adaptations et d'assise avec fixation automatique; connectée au conduit d'impulsion d'eaux usées réalisé avec tuyau en PVC. Comprend les accessoires, les unions et les pièces spéciales pour l'installation de l'électropompe.
Inclut: Implantation. Mise en place de la pompe. Mise en place et fixation des tuyauteries et des accessoires.
Critère pour le métré: Nombre d'unités prévues, selon documentation graphique du Projet.
Critère pour le mémoire: On mesurera le nombre d'unités réellement exécutées selon les spécifications du Projet.

| Code | U | Désignation | Quantité | Prix | Montant |
|---|---|---|---|---|---|
| mt36bse150aaa | U | Électropompe submersible, pour dénoyage des eaux propres ou légèrement chargées, construite en fonte de fer, d'une puissance de 1,1 kW, pour une hauteur maximale en immersion de 20 m, température maximale du liquide conduit 40°C, taille maximale de passage des solides 6 mm, avec corps d'impulsion, impulseur, carcasse et couvercle du moteur de fonte de fer GG25, axe du moteur d'acier inoxydable AISI 420, fermeture mécanique de carbure de silice/silice, moteur asynchrone à 2 pôles, efficacité IE3, isolation classe H, pour alimentation monophasée à 230 V et 50 Hz de fréquence, protection IP68, câble de connexion et tableau électrique avec double condensateur et disjoncteur magnétothermique. (matériau) | 1 | 188222.87 | 188222.870 |
| mt36bse007a | U | Kit d'adaptations et d'assise avec fixation automatique pour électropompe submersible, de fonte de fer. (matériau) | 1 | 35409.43 | 35409.430 |
| mt36bse006a | U | Régulateur de niveau pour eaux propres, avec câble de 3 m. (matériau) | 1 | 2691.83 | 2691.830 |
| mt36bom050a | m | Conduit d'impulsion des eaux usées réalisé avec tube en PVC pour pression de 6 atm, de 40 mm de diamètre, avec extrémité évasée, selon NF EN 1452. (matériau) | 2 | 217.99 | 435.980 |
| mt36bom051a | U | Répercussion, par m de tuyauterie, d'accessoires, d'assemblages et de pièces spéciales pour un tube en PVC pour pression de 6 atm, de 40 mm de diamètre. (matériau) | 2 | 65.37 | 130.740 |
| mt37vre010b | U | Clapet de non retour, avec filet GAS de 1 1/2". (matériau) | 1 | 12705.04 | 12705.040 |
| mt37svc010l | U | Vanne à opercule en laiton fondu, à visser, de 1 1/2". (matériau) | 1 | 2334.87 | 2334.870 |
| mt36bom020 | U | Accessoires pour installation de pompe submersible portable, pour dénoyage des eaux, installée dans un regard enterré et connexion au réseau d'évacuation. (matériau) | 1 | 2708.72 | 2708.720 |
| mt36bom060b | U | Connexion au réseau électrique de pompe submersible portable, pour dénoyage des eaux, installé dans un regard enterré. (matériau) | 1 | 603.28 | 603.280 |
| mo008 | h | Compagnon professionnel III/CP2 plombier. (main-d'œuvre) | 0.981 | 717.33 | 703.701 |
| mo107 | h | Ouvrier professionnel II/OP plombier. (main-d'œuvre) | 0.981 | 520.85 | 510.954 |
| mo003 | h | Compagnon professionnel III/CP2 électricien. (main-d'œuvre) | 0.957 | 717.33 | 686.485 |
| % | % | Frais de chantier des unités d'ouvrage | 2 % | 247143.900 | 4942.878 |
|  |  | Coûts directs |  |  | 252086.778 |

## Ressources

**mt36bse150aaa** U Électropompe submersible
Données techniques: Coût énergétique 1042.373 MJ; Émission de CO2 71.889 kg
Déchets:
- emballage: re150101 Emballages en papier et en carton. (composant de déchet); quantité 1.604 kg; Code CED 15 01 01; Masse de l'élément 1 kg; Volume 0.001333 m3

**mt37vre010b** U Clapet de non retour, avec filet GAS de 1 1/2"
Données techniques: Coût énergétique 164.561 MJ; Émission de CO2 10.314 kg
Déchets:
- emballage: re150101 Emballages en papier et en carton; quantité 0.072 kg

**mt37svc010l** U Vanne à opercule en laiton fondu, à visser, de 1 1/2"
Données techniques: Coût énergétique 913.679 MJ; Émission de CO2 61.421 kg
Déchets:
- emballage: re150101 Emballages en papier et en carton; quantité 0.072 kg
