# Regard à chute vertical accompagnée

- Propriété du fichier: CYPE INGENIEROS, S.A.
- Format: FIEBDC-3/2002
- Zone géographique: Algérie
- Coûts indirects: 3.00 %
- Frais généraux: 13.00 %
- Bénéfice: 6.00 %
- TVA: 17.00 %

**AAV040** U Regard à chute vertical accompagnée, de 0,80 m de diamètre intérieur et de 1,6 m de hauteur utile intérieure, en maçonnerie de brique pleine en terre cuite de 1 pied d'épaisseur placé avec du mortier de ciment, confectionné sur chantier, dosage 1:6, enduit et repassage par l'intérieur avec du mortier de ciment, confectionné sur chantier, avec additif hydrofuge, dosage 1:3 et éléments préfabriqués en béton massif, sur une dalle de 25 cm d'épaisseur en béton armé BCN: CPJ-CEM II/A 32,5 ES - TP - B 30 - 15/25 - E: 5b - BA - P 18-305 légèrement renforcée avec un treillis électrosoudé, avec fermeture de couvercle circulaire et cadre en fonte classe B-125 selon NF EN 124, installé dans trottoirs, zones piétonnes ou parkings communautaires.
Réalisation d'un regard à chute vertical accompagnée constitué de maçonnerie de brique pleine en terre cuite de 1 pied d'épaisseur et éléments préfabriqués en béton massif, de 0,80 m de diamètre intérieur et de 1,6 m de hauteur utile intérieure, constitué de: dalle de 25 cm d'épaisseur en béton armé BCN: CPJ-CEM II/A 32,5 ES - TP - B 30 - 15/25 - E: 5b - BA - P 18-305 légèrement renforcée avec un treillis électrosoudé 150x300 mm et Ø 8,0-7,0 mm en acier FE E 500; déviation intérieure dans le collecteur d'entrée avec un tuyau en PVC de 200 mm de diamètre; départ d'un puits de 0,5 m de hauteur construit en maçonnerie de brique pleine en terre cuite de 29x14x5 cm, placé avec du mortier de ciment, confectionné sur chantier, dosage 1:6, de 1 cm d'épaisseur, enduit et repassage par l'intérieur avec du mortier de ciment, confectionné sur chantier, avec additif hydrofuge, dosage 1:3 formant des arêtes et des coins arrondis pour la mise en place des collecteurs, préparé avec un joint en caoutchouc pour recevoir postérieurement les anneaux préfabriqués en béton massif à bord à rainure et languette; anneau préfabriqué en béton massif, pour puits, assemblage rigide emboîté avec joint en caoutchouc, selon NF EN 1917, de 80 cm de diamètre intérieur et 50 cm de hauteur, résistance à la compression supérieure à 250 kg/cm² et finalement comme arrêt supérieur un cône asymétrique pour margelle de puits, préfabriqué en béton massif, assemblage rigide emboîté avec joint en caoutchouc, selon NF EN 1917, de 80 à 60 cm de diamètre intérieur et 60 cm de hauteur, résistance à la compression supérieure à 250 kg/cm², avec fermeture de couvercle circulaire et cadre en fonte classe B-125 selon NF EN 124, installé dans trottoirs, zones piétonnes ou parkings communautaires. Comprend la préparation du fond de l'excavation, la réalisation d'une cunette dans le fond du regard avec béton massif BCN: CPJ-CEM II/A 32,5 ES - TP - B 35 - 15/25 - E: 5b - NA - P 18-305, le raccord et le jointoiement de la rencontre des collecteurs avec le regard et scellage des joints avec du mortier, la mise en place des échelons, l'anneau supérieur, la mise en place du cadre, l'ajustement entre le couvercle et le cadre et l'arase du couvercle avec le revêtement. Totalement monté, connecté et testé. Ne comprend pas l'excavation ni le remblai sur l'arrière.
Inclut: Implantation et tracé du puits en plan et en élévation. Suppression des terres lâches du fond de l'excavation. Mise en place du treillis soudé. Coulage et compactage du béton pour la réalisation du dallage. Réalisation d'une amorce de maçonnerie. Enduit et repassage par l'intérieur avec un mortier de ciment, en arrondissant les angles. Montage des pièces prémoulées. Réalisation de la cunette dans le fond du regard de visite. Raccord et jointoiement des collecteurs au puits. Mise en place de la tuyauterie par déviation intérieure. Scellage des joints. Mise en place des pattes. Mise en place d'un cadre, d'un tampon et d'accessoires.
Critère de métré de projet: Nombre d'unités prévues, selon documentation graphique du Projet.
Critère de mesure de l'ouvrage: On mesurera le nombre d'unités réellement exécutées selon les spécifications du Projet.

| Code | U | Désignation | Quantité | Prix | Montant |
|---|---|---|---|---|---|
| mt10haf040tjhi | m³ | Béton prêt à l'emploi BCN: CPJ-CEM II/A 32,5 ES - TP - B 30 - 15/25 - E: 5b - BA - P 18-305. (matériau) | 0.507 | 114.65 | 58.13 |
| mt07ame100ggh | m² | Treillis soudé 150x300 mm, fils porteurs de 8 mm de diamètre et fils de répartition de 7 mm de diamètre, en acier Fe E 500. (matériau) | 1.690 | 3.65 | 6.17 |
| mt10hmf040tjnf | m³ | Béton non armé prêt à l'emploi BCN: CPJ-CEM II/A 32,5 ES - TP - B 35 - 15/25 - E: 5b - NA - P 18-305. (matériau) | 0.111 | 122.19 | 13.56 |
| mt04lmb010a | U | Brique pleine en terre cuite élaborée mécaniquement à revêtir, 29x14x5 cm, selon NF EN 771-1. (matériau) | 157.500 | 0.22 | 34.65 |
| mt08aaa010a | m³ | Eau. (matériau) | 0.035 | 1.37 | 0.05 |
| mt01arg005a | t | Sable de carrière, pour mortier confectionné sur le chantier. (matériau) | 0.280 | 14.13 | 3.96 |
| mt08cem000a | kg | Ciment gris en sacs. (matériau) | 54.119 | 0.10 | 5.41 |
| mt08adt010 | kg | Additif hydrofuge pour imperméabilisation des mortiers ou des bétons. (matériau) | 0.452 | 1.09 | 0.49 |
| mt36tie010ig | m | Tube en PVC, série B, de 200 mm de diamètre et 3,9 mm d'épaisseur, avec extrémité évasée, selon NF EN 1329-1, avec le prix incrémenté de 30% en concept d'accessoires et pièces spéciales. (matériau) | 1.300 | 13.37 | 17.38 |
| mt10hmf040qaeg | m³ | Béton non armé prêt à l'emploi BCN: CPJ-CEM II/A 32,5 - P - B 20 - 15/25 - E: 1 - NA - P 18-305. (matériau) | 0.151 | 83.56 | 12.62 |
| mt46phm010a | U | Anneau préfabriqué en béton massif, pour puits, assemblage rigide emboîté avec joint en caoutchouc, selon NF EN 1917, de 80 cm de diamètre intérieur et 50 cm de hauteur, résistance à la compression supérieure à 250 kg/cm². (matériau) | 1.000 | 21.56 | 21.56 |
| mt46phm020a | U | Cône asymétrique pour margelle de puits, préfabriqué en béton massif, assemblage rigide emboîté avec joint en caoutchouc, selon NF EN 1917, de 80 à 60 cm de diamètre intérieur et 60 cm de hauteur, résistance à la compression supérieure à 250 kg/cm². (matériau) | 1.000 | 35.21 | 35.21 |
| mt46tpr010a | U | Couvercle circulaire et cadre en fonte ductile de 660 mm de diamètre extérieur et 40 mm de hauteur, passage libre de 550 mm, pour puits, classe B-125 selon NF EN 124. Couvercle revêtu d'une peinture bitumineuse et cadre sans fermeture ni joint. (matériau) | 1.000 | 39.72 | 39.72 |
| mt46phm050 | U | Échelon en polypropylène préformé en U, pour puits, de 330x160 mm, section transversale de D=25 mm, selon NF EN 1917. (matériau) | 4.000 | 3.93 | 15.72 |
| mq04cag010a | h | Camion grue de jusqu'à 6 t. (matériel) | 0.230 | 32.29 | 7.43 |
| mq06hor010 | h | Bétonnière. (matériel) | 0.141 | 1.10 | 0.16 |
| mo041 | h | Compagnon professionnel III/CP2 VRD espaces publics. (main-d'œuvre) | 7.059 | 3.19 | 22.52 |
| mo087 | h | Ouvrier professionnel II/OP VRD espaces publics. (main-d'œuvre) | 5.249 | 2.35 | 12.34 |
| % | % | Coûts directs complémentaires | 2 % | 307.08 | 6.14 |
|  |  | Coûts directs |  |  | 313.22 |
