# Abattage d'un arbre d'entre 15 et 20 m de hauteur, de 15 à 30 cm de diamètre de tronc et couronne peu feuillue, avec tronçonneuse et camion avec nacelle, avec extraction de la souche

- Propriété du fichier: CYPE INGENIEROS, S.A.
- Format: FIEBDC-3/2002
- Zone géographique: Algérie
- Devise: DZD
- Coûts indirects: 3.00 %
- Frais généraux: 13.00 %
- Bénéfice: 6.00 %
- TVA: 19.00 %

**ATN030** U Abattage d'un arbre d'entre 15 et 20 m de hauteur, de 15 à 30 cm de diamètre de tronc et couronne peu feuillue, avec tronçonneuse et camion avec nacelle, avec extraction de la souche.
Abattage d'un arbre d'entre 15 et 20 m de hauteur, de 15 à 30 cm de diamètre de tronc et couronne peu feuillue, avec tronçonneuse et camion avec nacelle, avec extraction de la souche.
Inclut: Coupe des branches et du tronc. Extraction de la souche et des racines. Découpe du tronc, des branches et des racines. Remplissage et compactage du trou avec de la terre provenant de l'excavation elle-même. Retrait des restes et des déchets. Chargement dans le camion.
Critère de métré de projet: Nombre d'unités prévues, selon documentation graphique du Projet.
Critère de mesure de l'ouvrage: On mesurera le nombre d'unités réellement exécutées selon les spécifications du Projet.
Critère d'évaluation économique: Le prix ne comprend pas le transport des matériaux enlevés.

| Code | U | Désignation | Quantité | Prix | Montant |
|---|---|---|---|---|---|
| mq09sie010 | h | Tronçonneuse à essence, de 50 cm de lame et 2 kW de puissance. (matériel) | 11.967 | 252.52 | 3021.91 |
| mq07cce010a | h | Camion avec nacelle élévatrice à bras articulé de 16 m de hauteur maximale de travail et 260 kg de charge maximale. (matériel) | 4.193 | 1597.59 | 6698.69 |
| mq01exn020a | h | Rétro-pelleteuse hydraulique sur pneus, de 105 kW. (matériel) | 0.315 | 3901.38 | 1228.93 |
| mq02roa010a | h | Rouleau vibrant à guidage manuel, de 700 kg, largeur de travail 70 cm. (matériel) | 0.176 | 712.10 | 125.33 |
| mo040 | h | Compagnon professionnel III/CP2 jardinier. (main-d'œuvre) | 1.184 | 461.40 | 546.30 |
| mo086 | h | Ouvrier professionnel II/OP jardinier. (main-d'œuvre) | 2.428 | 342.97 | 832.73 |
| % | % | Coûts directs complémentaires | 2 % | 12453.89 | 249.08 |
|  |  | Coûts directs |  |  | 12702.97 |
