# Plantation d'Olivier (Olea europaea)

- Propriété du fichier: CYPE INGENIEROS, S.A.
- Format: FIEBDC-3/2002
- Zone géographique: Algérie
- Devise: DZD
- Coûts indirects: 3.00 %
- Frais généraux: 13.00 %
- Bénéfice: 6.00 %
- TVA: 19.00 %

**AVN010** U Plantation d'Olivier (Olea europaea), de 60 à 80 cm de diamètre, dans un trou de 110x110x70 cm réalisé avec des moyens mécaniques; fourniture avec motte. Comprend la terre végétale criblée et les substrats végétaux fertilisés.
Plantation d'Olivier (Olea europaea), de 60 à 80 cm de diamètre, dans un trou de 110x110x70 cm réalisé avec des moyens mécaniques; fourniture avec motte. Comprend la terre végétale criblée et les substrats végétaux fertilisés.
Inclut: Labourage et préparation du terrain avec des moyens mécaniques. Compostage du terrain. Plantation. Mise en place d'un tuteur. Premier arrosage.
Critère de métré de projet: Nombre d'unités prévues, selon documentation graphique du Projet.
Critère de mesure de l'ouvrage: On mesurera le nombre d'unités réellement exécutées selon les spécifications du Projet.

| Code | U | Désignation | Quantité | Prix | Montant |
|---|---|---|---|---|---|
| mt48eol010a | U | Olivier (Olea europaea), de 60 à 80 cm de diamètre; fourniture avec motte de terre. (matériau) | 1.000 | 22376.57 | 22376.57 |
| mt48tie030a | m³ | Terre végétale criblée, fournie en vrac. (matériau) | 0.250 | 2039.71 | 509.93 |
| mt48tie020 | kg | Engrais minéral complexe NPK 15-15-15. (matériau) | 30.000 | 64.55 | 1936.50 |
| mt08aaa010a | m³ | Eau. (matériau) | 0.100 | 171.86 | 17.19 |
| mq01exn020a | h | Rétro-pelleteuse hydraulique sur pneus, de 105 kW. (matériel) | 1.159 | 3901.38 | 4521.70 |
| mq04dua020b | h | Dumper à décharge frontale de 2 t de charge utile. (matériel) | 0.116 | 780.28 | 90.51 |
| mq04cag010b | h | Camion grue jusqu'à 10 t de charge maximale. (matériel) | 0.580 | 4713.64 | 2733.91 |
| mo040 | h | Compagnon professionnel III/CP2 jardinier. (main-d'œuvre) | 2.544 | 461.40 | 1173.80 |
| mo115 | h | Ouvrier jardinier. (main-d'œuvre) | 3.816 | 329.49 | 1257.33 |
| % | % | Frais de chantier des unités d'ouvrage | 2 % | 34617.44 | 692.35 |
|  |  | Coûts directs |  |  | 35309.79 |
