# Poignée métallique pour recouvrement de murs

- Propriété du fichier: CYPE INGENIEROS, S.A.
- Format: FIEBDC-3/2002
- Zone géographique: Algérie
- Devise: DZD
- Coûts indirects: 3.00 %
- Frais généraux: 13.00 %
- Bénéfice: 6.00 %
- TVA: 19.00 %

**ECC030** m Poignée métallique pour recouvrement de murs, en tôle pliée d'aluminium laqué de couleur, avec 60 microns d'épaisseur minimale de film sec, épaisseur 1,5 mm, développement 500 mm et 5 plis, avec larmier, sur une couche de régularisation de mortier de ciment, confectionné sur chantier, avec adjuvant hydrofuge, dosage 1:6, sur laquelle est appliqué l'adhésif bitumineux d'application à froid pour tôles métalliques, qui sert de base au profil en tôle d'aluminium et scellage des joints entre pièces et, s'il y a lieu, des assemblages avec les murs avec adhésif spécial pour métaux.
Fourniture et mise en place de poignée métallique pour recouvrement de murs, en tôle pliée d'aluminium laqué de couleur, avec 60 microns d'épaisseur minimale de film sec, épaisseur 1,5 mm, développement 500 mm et 5 plis, avec larmier, sur une couche de régularisation de mortier de ciment, confectionné sur chantier, avec adjuvant hydrofuge, dosage 1:6, de 4 cm d'épaisseur, en créant une pente suffisante pour l'évacuation de l'eau, sur laquelle est appliqué l'adhésif bitumineux d'application à froid pour tôles métalliques, qui sert de base au profil en tôle d'aluminium et scellage des joints entre pièces et, s'il y a lieu, des assemblages avec les murs avec adhésif spécial pour métaux. Comprend l'implantation, les découpes et le nettoyage final.
Inclut: Préparation de la surface d'appui. Préparation de la base et des moyens de fixation. Exécution de la base d'appui du mortier. Implantation des pièces. Application de l'adhésif. Mise en place et fixation des pièces métalliques nivelées horizontalement et verticalement. Scellage des joints et nettoyage.
Critère de métré de projet: Longueur mesurée aux axes, selon documentation graphique du Projet.
Critère de mesure de l'ouvrage: On mesurera, aux axes, la longueur réellement exécutée selon les spécifications du Projet.

| Code | U | Désignation | Quantité | Prix | Montant |
|---|---|---|---|---|---|
| mt20ame010C | m | Poignée métallique pour recouvrement de murs, en tôle pliée d'aluminium laqué de couleur, avec 60 microns d'épaisseur minimale de film sec, épaisseur 1,5 mm, développement 500 mm et 5 plis, avec larmier. (matériau) | 1.000 | 1931.76 | 1931.76 |
| mt08aaa010a | m³ | Eau. (matériau) | 0.006 | 168.72 | 1.01 |
| mt01arg005a | t | Sable de carrière, pour mortier confectionné sur le chantier. (matériau) | 0.023 | 1746.46 | 40.17 |
| mt08cem000a | kg | Ciment gris en sacs. (matériau) | 3.500 | 12.26 | 42.91 |
| mt08adt010 | kg | Adjuvant hydrofuge pour imperméabilisation des mortiers ou des bétons. (matériau) | 0.070 | 134.98 | 9.45 |
| mt20wwa010 | kg | Adhésif résine époxy. (matériau) | 0.380 | 615.02 | 233.71 |
| mt20wwa021 | m | Scellé avec adhésif à froid spécial pour métaux. (matériau) | 2.800 | 126.59 | 354.45 |
| mq06hor010 | h | Bétonnière. (matériel) | 0.011 | 139.30 | 1.53 |
| mo020 | h | Compagnon professionnel III/CP2 construction. (main-d'œuvre) | 0.289 | 440.78 | 127.39 |
| mo113 | h | Ouvrier d'exécution I/OE1 construction. (main-d'œuvre) | 0.436 | 311.48 | 135.81 |
| % | % | Coûts directs complémentaires | 2 % | 2878.19 | 57.56 |
|  |  | Coûts directs |  |  | 2935.75 |
