# Store enrouleur extérieur à lattes

- Propriété du fichier: CYPE Ingenieros S.A.
- Format: FIEBDC-3/2016
- Logiciel: Générateur de prix de la construction. CYPE Ingenieros, S.A.
- Date: 08/11/2024
- Zone géographique: Algérie
- Devise: DZD
- Coûts indirects: 3 %
- Frais généraux: 13 %
- Bénéfice: 6 %
- TVA: 19 %

## E Enveloppe et finition extérieure

### EF Fermetures et protections solaires

#### EFS Stores

**EFS030** U Store enrouleur extérieur à lattes.
Store enrouleur extérieur de 1000x1200 mm, constitué de lattes en bois de pin, finition naturelle, assemblées avec des crochets de fil de fer d'acier galvanisé et profilé supérieur en bois de pin, finition naturelle. Comprend les accessoires.
Inclut: Fixation du profilé supérieur du store sur le parement.
Critère pour le métré: Nombre d'unités prévues, selon documentation graphique du Projet.
Critère pour le mémoire: On mesurera le nombre d'unités réellement exécutées selon les spécifications du Projet.

| Code | U | Désignation | Quantité | Prix | Montant |
|---|---|---|---|---|---|
| mt22cer010a | m² | Store enrouleur extérieur constitué de lattes en bois de pin, finition naturelle, assemblées avec des crochets de fil de fer d'acier galvanisé, avec cordon en nylon et poignée. (matériau) | 1.2 | 2007.89 | 2409.468 |
| mt22cer110a | m | Profilé supérieur en bois de pin pour store enrouleur extérieur à lattes, finition naturelle, avec les accessoires et les éléments de fixation. (matériau) | 10 | 379.87 | 3798.700 |
| mo011 | h | Compagnon professionnel III/CP2 monteur. (main-d'œuvre) | 0.164 | 719.99 | 118.078 |
| mo080 | h | Ouvrier professionnel II/OP monteur. (main-d'œuvre) | 0.164 | 523.78 | 85.900 |
| % | % | Frais de chantier des unités d'ouvrage | 2 % | 6412.146 | 128.243 |
|  |  | Coûts directs |  |  | 6540.389 |
