# Toiture inclinée de plaques en fibrociment sans amiante, couleur naturel, profilé granonda, fixées mécaniquement, avec une pente supérieure à 10%

- Propriété du fichier: CYPE INGENIEROS, S.A.
- Format: FIEBDC-3/2002
- Zone géographique: Algérie
- Coûts indirects: 3.00 %
- Frais généraux: 13.00 %
- Bénéfice: 6.00 %
- TVA: 17.00 %

**EUO010** m² Toiture inclinée de plaques en fibrociment sans amiante, couleur naturel, profilé granonda, fixées mécaniquement, avec une pente supérieure à 10%.
Fourniture et montage de la couverture de pans de toitures inclinées, avec une pente supérieure à 10%, avec plaques en fibrociment sans amiante, couleur naturel, profilé granonda, fixées mécaniquement à tout type de panne structurale (non comprise dans ce prix). Comprend les recouvrements, les éléments de fixation, les accessoires, les joints, les arrêts périmétriques et les autres pièces d'arrêt pour la résolution de points singuliers.
Inclut: Implantation des plaques par pan. Découpe, préparation et mise en place des plaques. Réalisation des joints et du périmètre. Fixation mécanique des plaques. Résolution des points singuliers avec des pièces d'arrêt.
Critère de métré de projet: Surface mesurée en grandeur nature, selon documentation graphique du Projet.
Critère de mesure de l'ouvrage: On mesurera, en grandeur réelle, la surface réellement exécutée selon les spécifications du Projet.

| Code | U | Désignation | Quantité | Prix | Montant |
|---|---|---|---|---|---|
| mt13pfg010a | m² | Plaque en fibrociment sans amiante, couleur naturel, profilé granonda. Selon NF EN 494. (matériau) | 1.200 | 8.42 | 10.10 |
| mt13lpo040a | m | Pièce de faîtage, couleur noir, pour couverture de plaques. (matériau) | 0.100 | 6.10 | 0.61 |
| mt13lpo020a | m | Pièce d'arrêt périmétrique pour couverture de plaques. (matériau) | 0.100 | 5.11 | 0.51 |
| mt13lpo070a | U | Aérateur de 86x47 cm, pour couverture de plaques. (matériau) | 0.020 | 78.86 | 1.58 |
| mt13blw120 | U | Vis autoforeuse pour fixation de plaques. (matériau) | 2.000 | 0.44 | 0.88 |
| mo051 | h | Compagnon professionnel III/CP2 monteur de parois industrielles. (main-d'œuvre) | 0.111 | 3.46 | 0.38 |
| mo098 | h | Ouvrier professionnel II/OP monteur de parois industrielles. (main-d'œuvre) | 0.111 | 2.46 | 0.27 |
| % | % | Coûts directs complémentaires | 2 % | 14.33 | 0.29 |
|  |  | Coûts directs |  |  | 14.62 |
