# Paroi intérieure en briques de verre moulé

- Propriété du fichier: CYPE Ingenieros S.A.
- Format: FIEBDC-3/2016
- Logiciel: Générateur de prix de la construction. CYPE Ingenieros, S.A.
- Date: 08/11/2024
- Zone géographique: Algérie
- Devise: DZD
- Coûts indirects: 3 %
- Frais généraux: 13 %
- Bénéfice: 6 %
- TVA: 19 %

## F Aménagements et finitions

### FC Cloisons

#### FCV Briques de verre

**FCV010** m² Paroi intérieure en briques de verre moulé.
Paroi intérieure en maçonnerie de briques creuses de verre moulé ondulé, incolore, 190x190x80 mm, pose avec du mortier-colle, couleur blanche, composé de ciment blanc de haute résistance, granulats spéciaux de granulométrie sélectionnée et additifs plastifiants, et tiges en acier galvanisé, avec joints périphériques de 3,5 cm d'épaisseur et joints entre blocs de 1 cm d'épaisseur minimum, avec bande autoadhésive désolidarisante en mousse de polyuréthane à cellules fermées, de 3,2 mm d'épaisseur et 70 mm de largeur. Comprend les croisillons en PVC pour la mise en place de briques de verre moulé, le silicone pour le scellement périmétrique.
Inclut: Implantation. Mise en place et à l'aplomb des mires de référence. Tendu des cordeaux entre les mires. Mise en place des bandes de dilatation inférieure et latérales. Mise en place du mortier-colle dans le joint périphérique inférieur. Mise en place des blocs par rangées à niveau et des croisillons entre les blocs. Mise en place des tiges. Mise en place de la bande de dilatation supérieure avant la pose de la dernière rangée de blocs. Jointoiement des blocs. Scellement des joints périphériques. Repassage et nettoyage des joints.
Critère pour le métré: Surface mesurée selon documentation graphique du Projet, sans dupliquer les coins ni les rencontres, en déduisant les ouvertures de surface supérieure à 2 m².
Critère pour le mémoire: On mesurera la surface réellement exécutée selon les spécifications du Projet, sans dupliquer les coins ni les rencontres, en déduisant les ouvertures de surface supérieure à 2 m².

| Code | U | Désignation | Quantité | Prix | Montant |
|---|---|---|---|---|---|
| mt12psg041c | m | Bande autoadhésive désolidarisante en mousse de polyuréthane à cellules fermées, de 3,2 mm d'épaisseur et 70 mm de largeur, résistance thermique 0,10 m²K/W, conductivité thermique 0,032 W/(mK). (matériau) | 0.5 | 39.97 | 19.985 |
| mt21vmh010ada | U | Brique creuse de verre moulé ondulé, incolore, 190x190x80 mm, selon NF EN 1051-2. (matériau) | 25 | 315.71 | 7892.750 |
| mt09mcp260a | kg | Mortier-colle, couleur blanche, composé de ciment blanc de haute résistance, granulats spéciaux de granulométrie sélectionnée et additifs plastifiants, pour le montage et le jointoiement des briques de verre. (matériau) | 12 | 65.96 | 791.520 |
| mt07www060a | kg | Tige en acier galvanisé, de 6 mm de diamètre. (matériau) | 2.35 | 538.34 | 1265.099 |
| mt21vva110 | U | Répercussion, par m², de croisillons en PVC pour la mise en place de briques de verre moulé. (matériau) | 1 | 404.11 | 404.110 |
| mt15sja025b | U | Cartouche de silicone acétique monocomposante, antimoisissure, couleur transparente, de 310 ml. (matériau) | 0.5 | 1237.81 | 618.905 |
| mo021 | h | Compagnon professionnel III/CP2 construction pour des travaux de maçonnerie. (main-d'œuvre) | 1.007 | 700.68 | 705.585 |
| mo114 | h | Ouvrier d'exécution I/OE1 construction pour des travaux de maçonnerie. (main-d'œuvre) | 1.007 | 504.64 | 508.172 |
| % | % | Frais de chantier des unités d'ouvrage | 2 % | 12206.126 | 244.123 |
|  |  | Coûts directs |  |  | 12450.249 |

Déchets:
- pose: mt12psg041c; facteur de déchet 0.06
- pose: mt21vmh010ada Brique creuse de verre moulé ondulé, incolore, 190x190x80 mm, selon NF EN 1051-2; facteur de déchet 0.0108459
- pose: mt09mcp260a; facteur de déchet 0.07
- pose: mt07www060a Tige en acier galvanisé, de 6 mm de diamètre; facteur de déchet 0.0045
- pose: mt15sja025b Cartouche de silicone acétique monocomposante, antimoisissure, couleur transparente, de 310 ml; facteur de déchet 0.06

## Ressources

**mt12psg041c** m Bande autoadhésive désolidarisante en mousse de polyuréthane à cellules fermées
Données techniques: Coût énergétique 2.361 MJ; Émission de CO2 0.115 kg; Code CED 17 06 04; Masse de l'élément 0.0157 kg; Volume 0.000026 m3
Déchets:
- emballage: re170203 Plastique. (composant de déchet); quantité 0.001 kg; Code CED 17 02 03; Masse de l'élément 1 kg; Volume 0.001667 m3

**mt21vmh010ada** U Brique creuse de verre moulé ondulé, incolore, 190x190x80 mm, selon NF EN 1051-2
Données techniques: Coût énergétique 34.855 MJ; Émission de CO2 2.444 kg; Code CED 17 02 02; Masse de l'élément 2.2 kg; Volume 0.0022 m3
Déchets:
- emballage: re170201 Bois. (composant de déchet); quantité 0.014 kg; Code CED 17 02 01; Masse de l'élément 1 kg; Volume 0.000909 m3
- emballage: re170203 Plastique; quantité 0.001 kg

**mt09mcp260a** kg Mortier-colle, couleur blanche
Données techniques: Coût énergétique 3.871 MJ; Émission de CO2 0.344 kg; Code CED 17 09 04; Masse de l'élément 1 kg; Volume 0.000667 m3
Déchets:
- emballage: re170203 Plastique; quantité 0.003 kg

**mt07www060a** kg Tige en acier galvanisé, de 6 mm de diamètre
Données techniques: Coût énergétique 25.100 MJ; Émission de CO2 2.560 kg; Code CED 17 04 05; Masse de l'élément 1 kg; Volume 0.000476 m3

**mt15sja025b** U Cartouche de silicone acétique monocomposante, antimoisissure, couleur transparente, de 310 ml
Données techniques: Coût énergétique 87.088 MJ; Émission de CO2 3.667 kg; Code CED 17 09 04; Masse de l'élément 0.45 kg; Volume 0.0003 m3
Déchets:
- emballage: re170203 Plastique; quantité 0.1 kg
